# Gustav-Heinemann-Schule in Mülheim
Angebotsaufforderung (GAEB 90, DA83)
DV-Nummer: 194
Währung: EUR

## Sportplatz-, Landschaftsbau- und Einfrie
Datum: 11.03.26

*Hinweis*
Vorbemerkungen

Auf dem Gelände der Gustav-Heinemann-Schule soll ein
bestehendes Tennen-Kleinspielfeld zu einem
Kunststoff-Kleinspielfeld umgewandelt werden.
Zusätzlich soll das vorh. schadhafte Kunststoffrasen-
Kleinspielfeld einschl. der einfassende
Bandenkonstruktion zurückgebaut werden.

Folgende Baumaßnahmen sind vorgesehen:

Neubau eines Kunststoff-Kleinspielfeldes, Größe ca.
24,00 x 36,60 m, einschl Neubau Umlaufwege und
umlaufenden Einfriedungen mit Barrieren und
Ballfangzäunen in 2,00 bis 4,00 m Höhe

Neubau einer Bewegungsfläche einschl. Umlaufwege aus
Asphalt

Einfassung einer vorh.Baumbeetfläche mit
Sichbetonmauern einschl. ergänzender Pflanzarbeiten

Anarbeitung der angrenzenden Wegeflächen

Sanierung Wegestrukturen mit Betonsteinbelag im Gelände

Lieferung und Aufstellung von Ausstattungselementen aus
Beton und weiteren Sportgerätschaften

Lieferung und Aufstellung von 1 Lagercontainer in
Stahlbauweise

Im angrenzenden Schulgelände findet das Schulgeschehen
während der Umbaumaßnahme weiter statt.
Die Baustelle ist für Ab- und Zulieferungen von
Materialien entsprechend abzusichern.

Den Bietern wird dringend empfohlen, die
Zufahrtssituation und die Lagermöglichkeiten vor
Kalkulation zu sichten.

Im Rahmen der Bauabwicklung ist ein Bauzeitenplan
vom Auftragnehmer zu erstellen. Die einzelnen Meilensteine und Bauabschnitte sind vorab mit den Bauherrenvertretern abzustimmen.

*Hinweis*
Zusätzliche technische Vertragsbedingungen

Die Baustelle ist über die Bovertstraße und über die
vorhandenen Feuerwehrzufahrt, Breite ca. 4,40 m, der
Gustav-Heinemann-Gesamtschule in Mülheim a.d. Ruhr
zu erreichen.
Die Feuerwehrzufahrt ist während der gesamten
Baumaßnahme freizuhalten.

Die vorhandenen, an das Baufeld anschließenden
Schulhofsflächen sind nach Abstimmung mit der Bau- und
Schulleitung mit Bauzaun dauerhaft abzusperren.

Im Rahmen der Sportplatz- und Landschaftsbauarbeiten
sind Erdarbeiten durchzuführen. Es wird erwartet, dass
die Baustelle mit einer ausreichenden Anzahl
Erdbaugeräte und Mitarbeiter bestückt wird, damit der
Bauzeitenplan eingehalten werden kann.

Die Lagermöglichkeiten auf dem Schulhofgelände sind
begrenzt und sind in Absprache mit der Bauleitung und
den Vertretern der Stadt Mülheim sowie der Schulleitung
abzustimmen.

Vom Auftraggeber zur Verfügung gestellte Lagerplätze
und Zufahrtswege sind nach Beendigung der Arbeiten in
dem übernommenen Zustand zurückzugeben.

Der Auftragnehmer verpflichtet sich, die Baustelle
während der gesamten Bauzeit mit einem qualifizierten
Baustellenleiter, der Projekte in ähnlichem Umfang
bereits realisiert hat, besetzt zu halten.

Wenn nicht anders vermerkt, sind sämtliche Baustoffe
vom Unternehmer zu liefern und frei Verwendungsstelle
anzufahren und abzuladen, auch wenn dies in den
einzelnen Positionen nicht besonders vermerkt ist. In
den Einheitspreisen der Positionen sind ferner
enthalten: die Vorhaltung aller zur Durchführung der
Arbeiten erforderlichen Maschinen, Geräte und
Fahrzeuge, die Einrichtung und Räumung der Baustelle
sowie Gestellung von Betriebsmitteln und Wasser, ohne
dass dies in den einzelnen Positionen nochmals
gesondert vermerkt ist.

Sämtliche Arbeiten des Leistungsverzeichnisses
verstehen sich einschl. aller erforderlichen
Nebenarbeiten, auch dann, wenn sie nicht besonders in
den Positionen erwähnt sind. Die eingesetzten Stärken
für Schotter, Kies usw. gelten in verdichtetem Zustand.

Sämtliche Schäden, die bei den Bauarbeiten an
bestehenden Hochbauten, Bürgersteigplatten,
Bordsteinen, Wegebefestigungen, Grünanlagen u. ä.
entstehen, gehen zu Lasten des Unternehmers.

Vor Baubeginn ist eine Ist-Begehung der Wegeflächen mit
der zuständigen Stelle der Stadt Mülheim durchzuführen
und zu protokollieren.

Der Unternehmer ist für eine einwandfreie Qualität der
Werkstoffe, der Unterbringung und Sicherung
verantwortlich. Er hat vor Ausführung der Arbeiten
unaufgefordert Proben sämtlicher Materialien dem
Auftraggeber vorzulegen. Bei Unterlassung gehen
Reklamationen von Seiten der Bauleitung voll zu Lasten
des Auftragnehmers.

Der Auftraggeber ist berechtigt, ungeeignet
erscheinende Materialien von einer staatlichen
Prüfstelle auf Kosten des Unternehmers prüfen zu
lassen.

Die Beschaffung der Proben als auch die Bestellung
sämtlicher Materialien sind vom Unternehmer rechtzeitig
vorzunehmen. Durch Versäumnis entstehende
Terminschwierigkeiten gehen voll zu Lasten des
Unternehmers.

Ausführungstermin

Baubeginn: ca. Mai 2026
Fertigstellung: ca. August 2026

Abrechnungshinweis für angelieferte Oberbaumaterialien

Der Ist-Verbrauch für den Oberbau ist durch Original-
Wiegekarten nachzuweisen. Sie sind innerhalb von
48 Stunden der Bauleitung zu übergeben.

Die Wiegekarten müssen folgende Angaben enthalten:
- Standort der Waage,
- Datum der Wägung,
- Anschrift der Baustelle,
- Nummer des Wiegescheines,
- eingedrucktes Brutto- und Taragewicht,
- KFZ-Kennzeichen des LKW,
- Unterschrift des Wägers.

Abrechnungsgewichte:

Boden Klasse 3-6 1 cbm lose Masse 1,7 t
Kies 1 cbm lose Masse 1,8 t - 1,9 t
Dolomit 1 cbm feste Masse 1,8 t
Lavalith 1 cbm feste Masse 1,3 t
Kalkstein 1 cbm feste Masse 2,1 t - 2,2 t
RCL-Material 1 cbm feste Masse 2,0 t
Grauwacke 1 cbm feste Masse 2,2 t
Oberboden 1 cbm feste Masse 1,8 t - 1,9 t
Sand 1 cbm feste Masse 1,9 t - 2,0 t

1 cbm feste Masse = 1,25 cbm lose Masse

 Schütt- Verdichtungs- Einbaugewicht faktor gewicht

Lava ohne 0-Anteile  1,00 t/cbm 25% 1,25 t/cbm
Lava 0/16 1,30 t/cbm 30% 1,75 t/cbm
Lava 0/32 1,34 t/cbm 30 % 1,75 t/cbm
Sportplatzdeckenmaterial 0/3 1,35 t/cbm 30 % 1,75 t/cbm
(Halden- oder Natursteinmaterial)

Das Taragewicht ist für jede einzelne Fuhre auf der
Waage zu ermitteln.

Die Abrechnung muss nach zu erstellender Soll-Ist-
Rechnung nach "Soll", bzw. wenn diese unterschritten
wird, nach "Ist" erfolgen.
Mindereinbau wird in Abzug gebracht, Mehreinbau wird
nicht vergütet.

Bei Umrechnungsfaktoren von Schüttgütern, die nicht im
Leistungstext aufgeführt sind, werden die Werte aus der
Standardliteratur zugrunde gelegt.

Alle Maße- und Mengenangaben sind ca. - Angaben!

Alle aufgenommenen oder ausgebauten Stoffe,
Materialien, Bewuchs und dgl. werden vom Auftragnehmer gemäß Kreislaufwirtschafts- und Abfallgesetz
beseitigt. Die Entsorgungskosten werden nicht gesondert
vergütet und sind in die Einheitspreise einzurechnen.
Es werden nur behördlich zugelassene Entsorgungsstellen anerkannt.

Die vorgesehenen Entsorgungswege für die anfallenden
Abfälle sind der Bauleitung mindestens 10 Werktage vor
Baubeginn mitzuteilen. Die Zulässigkeit der Entsorgung
ist dabei nachzuweisen.
Evtl. anfallende Mehrkosten sind in die Einheitspreise
einzukalkulieren.
Eine Abrechnung der jeweiligen Positionen erfolgt nur
nach Vorlage eines dort erhältlichen Kippscheines und
der Original-Wiegekarte. Letztere muss der Bauleitung
innerhalb von 48 Stunden zum Abzeichnen vorgelegt
werden.

### Titel 01 Sportplatz-, Landschaftsbau- und Einfriedungsarbeiten

#### Bereich 01.01 Baustelleneinrichtung und Vorarbeiten

**01.01.1 Einrichten und Vorhalten der Baustelleneinrichtung**
Einrichten und Vorhalten der Baustelleneinrichtung für
die im Leistungsumfang beschriebenen Leistungen.
Dazu zählen sämtliche Transporte, Vorhaltungen und
Abfuhr von Lagercontainern, Maschinen und sonstigen
notwendigen Einrichtungen.

Lagerplätze sind in den ursprünglichen Zustand
wiederherzustellen.

Abrechnung: 50% nach Einrichtung und 50% nach
vollständiger Abräumung, Abnahme und Behebung
aller Mängel.
Menge: 1,000 psch

**01.01.2 Sicherung der Baustellenzufahrt**
Sicherung der Bautellenzufahrt von der Bovertstraße mit
zu lieferndem Warn- und Hinweisschildern und für die
Dauer der Bauzeit vorhalten und unterhalten.
In die Kosten ist die Beantragung von Parkverboten im
öffentlichen Bereich, beim Amt für Verkehrslenkung,
für die Dauer der Baumaßnahme einzurechnen.
Menge: 1,000 psch

**01.01.3 Baustellen-WC für die Dauer der Bauzeit aufstellen, reinigen und abfahren**
Baustellen-WC für die Dauer der Bauzeit aufstellen,
regelmäßig reinigen und nach Beendigung der
Baumaßnahme abfahren.
Mietdauer ca. 12 Wochen.
Menge: 16,000 Wo

**01.01.4 Bauzaun aufstellen und nach Fertigstellung beseitigen**
Bauzaun im Bereich der angrenzenden, weiter zu
nutzenden Schulflächen und vorhandenen Zugänge ins
Baufeld aufstellen, für die Dauer der vertraglichen
Ausführungsfrist vorhalten und beseitigen, Ausführung
als Stabgitterzaun,
Zaunoberkante über Boden 2,00 m,
Feldlänge bis 3,50 m,
mit Betonfüßen,
Bauzaunfelder mit Schellen kippsicher miteinander
verbinden.
Schadhafte Bauzaunfelder mit herausstehenden
Drahtstäben werden nicht akzeptiert und sind
auszutauschen.
Menge: 120,000 m

**01.01.5 Toranlage Bauzaun**
Toranlage in Bauzaun als Zulage,
Tor aus 2 Zaunfeldern herstellen,
Durchfahrbreite ca. 7,00 m,
Tor abschließbar mit Kette und Vorhängeschloss.
Menge: 1,000 St

**01.01.6 Bauzaun umsetzen**
Bauzaun nach Angabe der
Bauleitung umsetzen,
Stabgitterzaun Höhe bis 2,00 m,
Feldlänge bis 3,50 m,
mit Betonfüßen.
Menge: 120,000 m

**01.01.7 Überquerungen / Zufahrten im Baugelände zum Schutz der vorhandenen Belagsflächen mit einem Vlies abdecken und mit Stahl- oder Kunststoffplatten sichern**
Überquerungen / Zufahrten im Baugelände zum Schutz
der vorhandenen Belagsflächen (Schulflächen) mit einem
Vlies, 650 g/m², abdecken und mit Stahl- oder
Kunststoffplatten sichern.
Vorhaltezeit für die Dauer der Bauzeit (ca. 11 Monate).
Der Rückbau der Belagsflächensicherung ist in den
Einheitspreis einzurechnen.
Menge: 20,000 m²

**01.01.8 Bauschutt, Baumischabfälle, Verpackungsreste, Kunststoffabfälle etc. sammeln und abfahren**
Bauschutt, Baumischabfälle, Verpackungsreste,
Kunststoffabfälle etc. auf Anweisung der Bauleitung
sammeln, laden und abfahren, einschl. Kippgebühr.
Der Unternehmer muss die Bauleitung rechtzeitig vor
Räumung von Bauschuttmassen informieren, damit
die Bauleitung die Abfuhrmasse kontrollieren kann.
Für die Abrechnung werden nur Original-Lieferscheine
der Deponie anerkannt.
Menge: 0,500 t

#### Bereich 01.02 Abbruchmaßnahmen

**01.02.1 Betonsteinpflaster reinigen, Grasaufwuchs aufnehmen, laden und entsorgen**
Vorh. Betonsteinpflaster mit Stahlbesen reinigen,
Grasaufwuchs aufnehmen, laden und entsorgen.
Menge: 50,000 m²

**01.02.2 Wegebeläge aus Betonplatten aufnehmen und abfahren**
Wegebeläge aus Betonplatten, ca.
5 - 6 cm stark,
Formate 50 x 50 cm und 60 x 40
cm,
einschl. 5 - 10 cm Mörtelbettung
aufnehmen, laden und abfahren.
Menge: 160,000 m²

**01.02.3 Wegebeläge aus Betonsteinpflaster aufnehmen und abfahren**
Vorhandene Wegebeläge aus
Betonsteinpflaster,
Rechteckpflaster 8 cm stark und
Verbundpflaster, Doppel-T, 8 cm
stark
einschl. 5 cm Bettung aufnehmen,
laden und abfahren.
Menge: 450,000 m²

**01.02.4 Leistung wie Vorposition, jedoch als Randeinfassung in 20 cm Breite verlegt**
Leistung wie Vorposition, jedoch als Randeinfassung von
Wegeflächen in 20 cm Breite auf 20 cm Beton verlegt.
Menge: 70,000 m

**01.02.5 Ortbeton, nicht armiert, ausbauen und abfahren**
Ortbeton, nicht armiert, von Einzelfundamenten, die
nicht über die Abbruchpositionen erfasst sind, unter
Schonung des Bestandes ausbauen, laden und abfahren.
Abrechnung nach örtlichem Aufmaß mit der Bauleitung.
Lieferscheine Entsorgung werden nicht akzeptiert.
Die Gruben sind mit verdichtbarem, zu lieferndem
Sand-Kiesgemisch aufzufüllen.
Menge: 5,000 m³

**01.02.6 Ortbetonfundamente, armiert, abbrechen und abfahren**
Leistung wie vor, jedoch Ortbetonfundamente, armiert,
von Mauern und Einzelfundamenten,
ca. 80 - 100 cm tief und ca. 30 - 50 cm breit,
mit einem Stemmhammer abbrechen, laden und
abfahren. Abrechnung nach Aufmaß vor Abbruch.
Menge: 2,000 m³

**01.02.7 Betonkantensteine, 6/20/100 cm und 8/20/100 cm, aufnehmen und abfahren**
Vorhandene Betonkantensteine,
6/20/100 cm und 8/20/100 cm,
einschl. Betonfundamente, ca. 20
cm stark und 40 cm breit,
aufnehmen, laden und abfahren.
Menge: 181,000 m

**01.02.8 Bordsteine, 12 - 15 cm breit und 25 - 30 cm hoch, aufnehmen und abfahren**
Bordsteine, 12 - 15 cm breit und
25 - 30 cm hoch,
einschl. Betonfundamente
aufnehmen, ca. 20 cm stark und
50 cm breit, laden und abfahren.
Menge: 20,000 m

**01.02.9 Basamentsteinzeile, 24/14/16 cm, aufnehmen und abfahren**
Basamentsteinzeile, 24/14/16 cm,
einschl. Betonfundamente, ca. 20 cm stark und
50 cm breit, aufnehmen und
abfahren.
Menge: 75,000 m

**01.02.10 Tennendecke ausbauen, laden und zwischenlagern**
Tennendecke des vorh. Kleinspielfeldes,
Spielfeldgröße ca. 36,50 x 22,50 m,
in Stärke von 3 - 5 cm, ausbauen, laden und auf Mieten
zur Abfuhr zwischenlagern.
Menge: 95,000 t

**01.02.11 Tennendecke der Vorposition, laden und entsorgen**
Tennendecke der Vorposition von Mieten, laden und
fachgerecht entsorgen.
Laga Zuordnung Z 1.1,
Abrechnung nach Originallieferscheinen der Deponie.
Menge: 95,000 t

**01.02.12 Randeinfassung des Tennenspielfeldes lösen, laden und abfahren**
Vorhandene Randeinfassung des Tennenspielfeldes aus
Elastikkantensteinen, einschl. Betonfundament ca. 20 cm
stark und 40 cm breit, lösen, laden und abfahren.
Menge: 37,000 m

**01.02.13 Bituminöse Tragschichten aufnehmen und abfahren PAK-Gehalt < 10 mg/kg, Einbauklasse A**
Vorhandene bituminöse Tragschichten im Bereich von
Rampe, PAK-Gehalt < 10 mg/kg,
Einbauklasse A, Abfallschlüssel 17 03 02,
5 - 15 cm stark,
aufnehmen, laden und abfahren.
Abrechnung über Original-Lieferscheine Entsorgung im
Abgleich mit der Ausbaufläche x Ausbaustärke, Aufmaß
zusammen mit der Bauleitung.
Menge: 75,000 m²

**01.02.14 Leistung wie vor, jedoch Material PAK > 10 bis </= 25 mg/kg, Einbauklasse B**
Leistung wie vor, jedoch Material
PAK > 10 bis </= 25 mg/kg,
Einbauklasse B, Abfallschlüssel
17 03 02.
Menge: 10,000 m²

**01.02.15 Leistung wie vor, jedoch Material teerhaltiger Straßenaufbruch, PAK > 25 bis </= 1.000 mg/kg, Einbauklasse A**
Leistung wie vor, jedoch Material
teerhaltiger Straßenaufbruch,
PAK > 25 bis </= 1.000 mg/kg,
nicht gefährlicher Abfall,
Abfallschlüssel 17 03 02.
Menge: 5,000 t

**01.02.16 Ballfangzaun, ca. 4,00 m hoch, ausbauen und abfahren**
Vorhandenen Ballfangzaun, einseitig an der Kopfseite
des Tennenspielfeldes, ca. 4,00 m hoch,
Pfosten und Drahtmatten feuerverzinkt,
Pfostenabstand ca. 2,50 m,
einschl. Betonfundamente, ca. 100 x 100 x 80 cm,
ausbauen, laden und abfahren.
Wiederverfüllung der Aushublöcher mit zu lieferndem
Kies 0/32 mm.
Menge: 13,000 m

**01.02.17 Leistung wie vor, jedoch Drahtmattenzaun 1,60 m hoch**
Leistung wie vor, jedoch Drahtmattenzaun 1,60 m hoch,
Betonfundamente ca. 40 x 40 x 60 cm.
Menge: 65,000 m

**01.02.18 Toranlage ausbauen und übergeben**
Toranlage, zweiflügelig, l.W. ca. 2,40 m,
Höhe 1,60 m, sauber aus Fundamenten ausbauen, Beton
von Pfosten abstemmen, Betonabbruch entsorgen, und
dem Bauherren zur Weiterverwendung übergeben.
Menge: 1,000 St

*Hinweis*
Rückbau vorhandene
Entwässerungsanlagen

**01.02.19 Hofeinlauf 30 x 30 cm ausbauen und für den Wiedereinbau seitlich lagern**
Vorhandenen Hofeinlauf 30 x 30 cm,
einschl. Betonfundament ausbauen, und für den
Wiedereinbau seitlich lagern.
Das Betonfundament ist abzustemmen und die
Betonreste sind zu entsorgen.
Einschl. fachgerechtem Verschluss der Ablaufleitung mit
einem Deckel.
Menge: 3,000 St

**01.02.20 Kastenrinne ausbauen und abfahren**
Vorhandene Kastenrinne DN 100 mit Stegrosten, einschl.
Einlaufkasten, Betonfundamente etc. ausbauen, laden
und abfahren.
Einschl. fachgerechtem Verschluss der Ablaufleitung mit
einem Deckel.
Menge: 5,000 m

**01.02.21 Straßensinkkästen ausbauen und abfahren**
Vorhandene Straßensinkkästen 50
x 50 cm,
einschl. Betonfundament
ausbauen, laden und abfahren.
Einschl. fachgerechtem
Verschluss der Ablaufleitung mit
einem Deckel.
Menge: 2,000 St

**01.02.22 Verschluss Leitungsenden von Entwässerungsleitungen DN 100 - DN 200**
Vorhandene Leitungsenden von
vorhandenen, nicht mehr
benötigten
Entwässerungsleitungen aus
KG-Rohr,
DN 100 - DN 250, mit einem
Endverschlussstopfen versehen.
Menge: 2,000 St

**01.02.23 Verschluss Leitungsenden Drainagerohre DN 80 - DN 100**
Leistung wie vor, jedoch
Verschluss Drainagerohre
DN 80 - DN 100.
Menge: 6,000 St

**01.02.24 Vollring aus vorhandenem Schacht entfernen und entsorgen**
Vorhandener Schacht,
Durchmesser 1,00 - 1,50 m,
Deckel einschl. Ausgleichsringe
und Konus abheben,
zum Wiedereinbau seitlich lagern,
einen Vollring, Höhe 50 - 100 mm,
entfernen und entsorgen,
anschließend ausgebaute Teile
wieder einbauen. Deckel mit Folie
abdecken und mit einer
Betonplatte, C 20/25, 20 cm stark,
überbetonieren.
Menge: 1,000 St

**01.02.25 Spülschacht ausbauen - Durchmesser 1,50 m, Tiefe 1,00 - 1,50 m**
Vorhandenen Spülschacht, Durchmesser 1,50 m,
Tiefe 1,00 - 1,50 m,
einschl. Schachtdeckel, Konus etc. ausbauen und zur
Verwendung des Auftragnehmers abfahren.
Wiederverfüllung der Aushublöcher mit zu lieferndem
Kies 0/32 mm.
Menge: 2,000 St

**01.02.26 Spülschacht ausbauen - Durchmesser 1,00 m, Tiefe 1,00 - 1,50 m**
Vorhandenen Spülschacht, Durchmesser 1,00 m,
Tiefe 1,00 - 1,50 m,
einschl. Schachtdeckel, Konus etc. ausbauen und zur
Verwendung des Auftragnehmers abfahren.
Wiederverfüllung der Aushublöcher mit zu lieferndem
Kies 0/32 mm.
Menge: 1,000 St

**01.02.27 Zuleitungsrohre aus PVC zurückbauen**
Vorhandene Zuleitungsrohre aus
PVC, DN 100 - DN 250,
zurückbauen.
Rohrstücke fachgerecht und
lotrecht abtrennen.
Ausgebaute Rohrteile entsorgen.
Einschl. aller Erdarbeiten wie
Rohrfreilegung und
Bauraumverfüllung.
Menge: 10,000 m

**01.02.28 Zuleitungsrohre aus Ton zurückbauen**
Leistung wie Vorposition, jedoch
Tonrohr.
Menge: 5,000 m

**01.02.29 Saugerrohre der Spielfeld- und Baugrunddrainage abtrennen und entsorgen**
Saugerrohre der Spielfeld- und
Baugrunddrainage,
DN 80, in Bereichen, in denen ein
Verbleib im Bestand nicht sinnvoll
ist, in 0,50 - 1,00 m Länge
abtrennen, aufnehmen und
fachgerecht entsorgen.
Menge: 50,000 m

*Hinweis*

**01.02.30 Verkehrsschilder ausbauen und entsorgen**
Verkehrsschilder, Rohrmast aus Stahl,
Durchmesser 60 mm, Höhe ca. 2,40 m,
einschl. Betonfundament, ca. 30 x 30 x 80 cm,
ausbauen, laden und entsorgen.
Menge: 2,000 St

**01.02.31 Vorh. Abfalleimer aus Stahl, ausbauen und entsorgen**
Vorh. Abfalleimer aus Stahl, feuerverzinkt,
ca. 40 x 40 cm, mit 2 Standfüßen einschl.
Betonfundamenten, ca. 40 x 30 x 60 cm, ausbauen
und fachgerecht entsorgen.
Menge: 3,000 St

**01.02.32 Bolzplatztor, 3,00 x 2,00 m, ausbauen und entsorgen**
Bolzplatztor, 3,00 x 2,00 m,
Rahmen aus Stahlrechteckrohr, ca. 10 x 10 mm, ca. 2,10 m
hoch,
einschl. Betonfundament, ca. 80 x
80 x 80 cm, ausbauen, laden und
entsorgen.
Menge: 2,000 St

**01.02.33 Netz lösen und entsorgen**
Netz, grün MW ca. 50 x 50 mm, vom DFB-Kleinspielfeld,
Höhe ca. 2,00 m von Pfosten lösen und fachgerecht
entsorgen.
Menge: 27,000 m

**01.02.34 Bandensystem aus Stahl aufnehmen, laden und abfahren**
Bandensystem aus Stahl, DFB-Kleinspielfeld,
Pfosten feuerverzinkt, Banden aus grünlackierten
Aluminiumprofilen,
aufnehmen, laden und abfahren.

Bandenhöhe ca. 1,10 m, Länge ca. 65 m
4 Stck. Eckpfosten ca. 2,50 m hoch
6 Stck. seitliche Pfosten ca. 1,10 m
Spielfeldgröße ca. 13, 50 x 22,00 m.

Abbruch Fundamente über gesonderte Position.
Menge: 1,000 psch

**01.02.35 Tore im Bandensystem verbaut, ausbauen, laden und abfahren**
Tore, ca. 3,00 x 2,00 m im Bandensystem verbaut aus
feuerverzinktem Stahl, Rechteck- und Rundrohr einschl.
Kunststofftornetz ausbauen, laden und abfahren.
Abbruch Fundamente über gesonderte Position.
Menge: 2,000 St

*Hinweis*

**01.02.36 Kunststoffrasenbelag aufnehmen, transportieren und entsorgen**
Kunststoffrasenbelag, unverfüllt, aufnehmen,
transportieren und entsorgen.

Bahnen auf 2,00 m Breite schneiden und in Folie
einpacken.
Die Folien sind mit Barcode zu kennzeichnen um eine
lückenlose Nachverfolung bis zur Wiederverwertung
sicherzustellen.

Unterbau: Elastikschicht/Elastische Tragschicht,
ca. 35 mm

Vollkunstrasen: Polhöhe ca. 13 mm

Nach Ausbau des alten Belags ist der vorhandene
Untergrund von losem Material trocken zu reinigen,
der Kunststoffrasen zu verladen und durch eine
Fachspedition mit Abfall-Beförderungs-Genehmigung
gem. KrWG abtransportieren.

Name der Fachspedition:

. . . . . . . . . . . . . . . . . . . . . . . . . . . .
(vom Bieter einzutragen)
'..........'

Abfallschlüsselnummer: 170904

Beförderungs-Genehmigung nach § 53 KrWG:

. . . . . . . . . . . . . . . . . . . . . . . . . . . .
(vom Bieter einzutragen)
'..........'
Menge: 300,000 m²

**01.02.37 Kunststoffrasen recyceln**
Vorhandenen Kunststoffrasen durch
Recycling-Unternehmen ordnungsgemäß nach den
Richtlinien und Prioritäten des KrWG und der RAL GZ
944/8 recyclen.
Das Prinzip der Inlands-Verwertung ist zur
Vermeidung der grenzüberschreitenden
Abfallverbringung zu priorisieren.
Über den Ausbau und die gewonnenen
Sekundärrohstoffe ist eine Massenbilanz zu erstellen
und vorzulegen. Nachweise hierfür sind im Original
einzureichen.
Nach durchgeführter Verwertung, spätestens jedoch mit
der Schlussrechnung, ist dem AG ein Nachweis der
ordnungsgemäßen Verwertung gemäß KrWG durch den
zertifizierten Entsorgungsfachbetrieb vorzulegen.
Kunststoffrasen mit Verfüllung ist durch
Recycling-Unternehmen
ordnungsgemäß nach den Richtlinien und Prioritäten des
KrWG
hochrein zu trennen und der Wiederverwendung
zuzuführen.
Der Nachweis der Verwertung ist mit dem vorhandenen
Barcode
bei Anlieferung im Werk nachzuweisen.

Fachbetrieb für Wiederverwertung:

. . . . . . . . . . . . . . . . . . . . . . . . . . . .
(vom Bieter einzutragen)
'..........'

Efb-Nummer:

. . . . . . . . . . . . . . . . . . . . . . . . . . . .
(vom Bieter einzutragen)
'..........'

Abfallschlüsselnummer: 170904

Es ist ein gültiges Efb-Zertifikat dem AG vorzulegen.

RAL GZ 944/8 Recycling:

. . . . . . . . . . . . . . . . . . . . . . . . . . . .
(vom Bieter einzutragen)
'..........'

Prüflabor:

. . . . . . . . . . . . . . . . . . . . . . . . . . . .
(vom Bieter einzutragen)
'..........'

Gütezeichennummer:

. . . . . . . . . . . . . . . . . . . . . . . . . . . .
(vom Bieter einzutragen)
'..........'

Gütezeichen gültig bis:

. . . . . . . . . . . . . . . . . . . . . . . . . . . .
(vom Bieter einzutragen)
'..........'
Menge: 300,000 m²

**01.02.38 Vorh. elastische Tragschicht, Stärke ca. 3,5 cm mit Splittanteil ausbauen, laden, transportieren und fachgerecht entsorgen.**
Vorh. elastische Tragschicht, Stärke ca. 3,5 cm, mit
Splittanteil, mit Anhaftungen vom Schotter an der
Unterseite, ausbauen, laden, transportieren und
fachgerecht entsorgen.
Menge: 300,000 m²

#### Bereich 01.03 Herrichten der Geländeoberfläche

**01.03.1 Zusammenhängende Pflanzfläche mit bodendeckenden Gehölzen einschl. Wurzeln roden und abfahren**
Zusammenhängende Pflanzfläche
mit bodendeckenden Gehölzen
wie Lonicera, Symphoricarpos
etc., einschl. Wurzeln roden, laden
und abfahren.
Menge: 50,000 m²

**01.03.2 Abgängige Einzelbäume, 15 - 25 cm Stammdurchmesser, einschl. Wurzeln roden und abfahren**
Abgängige Einzelbäume, 15 - 25
cm Stammdurchmesser, einschl. Wurzeln
roden, zerkleinern, laden und
abfahren.
Menge: 2,000 St

**01.03.3 Einzelsträucher, Höhe bis 3,00 m, einschl. Wurzeln roden und abfahren**
Einzelsträucher wie Kirschlorbeer
und Taxus, Höhe bis 3,00 m, mit
Wurzeln roden, laden und
abfahren.
Menge: 1,000 St

**01.03.4 Einzelsträucher, Höhe 4,00 - 6,00 m, einschl. Wurzeln roden und abfahren**
Leistung wie vor, jedoch Höhe
4,00 - 6,00 m,
wie Hasel etc., im Bereich der
äußeren Zaunlinie nach Angabe
der Bauleitung.
Menge: 1,000 St

**01.03.5 Leistung wie vor, jedoch mehrstämmige Kleinbäume, Wildwuchs, Stammdurchmesser 10 - 15 cm.**
Leistung wie vor, jedoch mehrstämmige Kleinbäume,
Wildwuchs, Stammdurchmesser 10 - 15 cm, aus Bereich
Pflanzinsel.
Menge: 3,000 St

**01.03.6 Baumstubben, Stammdurchmesser 40 - 60 cm, roden und abfahren**
Baumstubben von bereits gefällten
Bäumen, wie Ahorn
und Birken, Stammdurchmesser
40 - 60 cm, roden und abfahren.
Menge: 1,000 St

**01.03.7 Hubsteiger bis 25 m einschl. 1 Facharbeiter und Kettensäge**
Hubsteiger bis 25 m, mit geschultem Fachpersonal, zum
Pflegeschnitt an den vorhandenen Bäumen im Bereich
der Pflanzinsel.
In den Einheitspreis einzurechnen ist der Hubsteiger,
1 Facharbeiter einschl. Kettensäge.
Der Facharbeiter am Boden ist bei der nachfolgenden
Position einzukalkulieren.
Menge: 8,000 h

**01.03.8 Schnittgut aus Hubsteigerarbeiten der Vorposition häckseln und abfahren**
Schnittgut aus Hubsteigerarbeiten
der Vorposition sammeln und vor
Ort häckseln.
Häckselgut laden und abfahren.
Abrechnung nach Mietenaufmaß
Häcksel vor Ort oder über
Original-Lieferschein
Entsorgungsdeponie.
Menge: 2,500 m³

**01.03.9 Grassoden aus Randbereichen abtragen, laden und abfahren**
Grassoden aus Randbereichen der bestehenden
Kleinsportanlage in ca. 5 - 10 cm Stärke (im Mittel 7
cm) abtragen, laden und abfahren.
Abrechnung nach Flächenaufmaß.
Menge: 170,000 m²

#### Bereich 01.04 Geländebearbeitung

*Hinweis*
Der Auftragnehmer hat vor
Baubeginn und nach Bauende
eine Gesamtaufnahme des
Geländes zum Nachweis der
Gesamtmassenbilanz
herzustellen. Die einzelnen Auf-
und Abtragsflächen sind
gegebenenfalls über
Zwischenaufmaße in enger
Abstimmung mit der örtlichen
Bauleitung festzuhalten. Die
Bauleitung kann auf Anweisung
zusätzliche Zwischenaufmaße von
Mieten fordern.

**01.04.1 Oberboden aus Rasenflächen ausbauen und zum Wiedereinbau zwischenlagern**
Oberboden aus Erweiterungsflächen, Rasenflächen in
Böschungen, und ebenen Flächen Bereich neuer
Wegelinien in 10 - 35 cm Stärke ausbauen, laden und
seitlich im Gelände auf Mieten zum Wiedereinbau
zwischenlagern.
Transportweg bis 50 m.
Abrechnung nach Ausbauprofil im Abgleich mit Mietenaufmaß.
Menge: 10,000 m³

**01.04.2 Leistung wie vor, jedoch auf Mieten lagern**
Leistung wie vor, jedoch zum Abtransport auf Mieten
lagern.
Abrechnung nach Ausbauprofil im Abgleich mit Mietenaufmaß.
Menge: 50,000 m³

**01.04.3 Unterboden auskoffern und zwischenlagern**
Vorhandenen Unterboden aus zukünftigen Sport- und
Wegeflächen in der erforderlichen Höhe, 10 - 40 cm
stark, profilgerecht im Ausbauplanum, auskoffern,
laden, transportieren und im Baugelände auf Mieten zur
Abfuhr zwischenlagern.
Abrechnung nach Abtragsfläche mit Angabe Aushubtiefe.
Menge: 100,000 m³

**01.04.4 Bodenmassen wie Füllboden ausbauen und zur Abfuhr auf Mieten lagern**
Bodenmassen, wie Füllboden aus Entwässerungsgräben,
Zaunfundamenten und anderen Ausschachtungen
ausbauen und zur Abfuhr auf Mieten lagern.
Transportweg bis 50 m.
Abrechnung nach Mietenaufmaßen.
Menge: 50,000 m³

*Hinweis*
Bearbeitung Baugrund

**01.04.5 Auf Mieten lagernden Oberboden im Ausbauprofil in ebenen Rasenlfächen einbauen**
Auf Mieten lagernden Oberboden im Ausbauprofil in
ebenen Rasenflächen seitlich der neuen Wegelinien in 15
cm Stärke im Bereich von Rasenflächen einbauen.
Menge: 10,000 m³

**01.04.6 Bodenprobe auf die Laga-Zuordnung, TR-Boden, untersuchen lassen**
Bodenprobe aus dem Gelände mit einem hohen Anteil
von Fremdbeimengungen,
örtlich zusammen mit der Bauleitung entnehmen und für
die Bodenentsorgung auf die Laga-Zuordnung,
TR-Boden,von einem anerkannten Labor untersuchen
lassen.
Probenahme entsprechend Laga PN 98 einschl.
vollständigem Bericht.
Menge: 1,000 St

**01.04.7 Leistung wie vor, jedoch Bodenprobe gemäß Ersatzbaustoffverordnung untersuchen lassen**
Leistung wie vor, jedoch Bodenprobe von einem
akkreditierten Bodengutachter oder Mitarbeiter
entnehmen lassen und gemäß Ersatzbaustoffverordnung
von einem anerkannten Labor untersuchen lassen.
Menge: 1,000 St

**01.04.8 Zulage zu Vorpositionen: zu entsorgende Bodenmaterialien auf Einstufung nach Deponieklassen untersuchen lassen**
Zulage zu Vorpositionen: zu entsorgende
Bodenmaterialien auf Einstufung nach Deponieklassen
untersuchen lassen.
Menge: 1,000 St

**01.04.9 Analyse Asphaltmaterial auf PAK-Konzentration**
Analyse Asphaltmaterial auf PAK-Konzentration zur
Entsorgung von Asphaltmaterialien.
Die Untersuchung ist ca. 2 Wochen vor der geplanten
Abfuhr vorzunehmen, damit keine Verzögerungen im
Bauablauf entstehen. Für Zeitverzögerungen aufgrund
mangelnder Koordinierung ist der Auftragnehmer
verantwortlich.
Menge: 1,000 St

**01.04.10 Bauseits auf Mieten lagernden Bodenaushub laden und entsorgen Laga-Zuordnung Z 1.1 Deponieklasse 0**
Bauseits auf Mieten lagernden Bodenaushub aus
Erweiterungsflächen Sport- und Wegeanlagen,
Grabenaushub aus Entwässerungsgräben,
Zaunfundamenteen etc., laden und entsorgen,
Laga-Zuordnung Z 1.1 Deponieklasse 0.
Abrechnung nach Original-Lieferscheinen Deponie.
Menge: 50,000 m³

**01.04.11 Bauseits auf Mieten lagernden Füllboden laden und entsorgen Laga-Zuordnung Z 1.2 Deponieklasse 0**
Leistung wie vor, jedoch Füllboden,
Laga-Zuordnung Z 1.2 Deponieklasse 0.
Abrechnung nach Original-Lieferscheinen Deponie.
Menge: 50,000 m³

**01.04.12 Bauseits auf Mieten lagernden Füllboden laden und entsorgen Laga-Zuordnung Z 1.2 Deponieklasse I**
Leistung wie vor, jedoch
Laga-Zuordnung Z 1.2
Deponieklasse I.
Abrechnung nach
Original-Lieferscheinen Deponie.
Menge: 50,000 t

**01.04.13 Bauseits auf Mieten lagernden Füllboden laden und entsorgen Laga-Zuordnung Z 2 Deponieklasse I**
Bauseits auf Mieten lagernden
Füllboden laden und entsorgen,
Laga-Zuordnung Z 2
Deponieklasse I.
Abrechnung nach
Original-Lieferscheinen Deponie.
Menge: 50,000 t

**01.04.14 Bauseits auf Mieten lagernden Füllboden laden und entsorgen Laga-Zuordnung Z 2 Deponieklasse II**
Bauseits auf Mieten lagernden
Füllboden,
laden und entsorgen,
Laga-Zuordnung Z 2
Deponieklasse II.
Abrechnung nach
Original-Lieferscheinen Deponie.
Menge: 25,000 t

**01.04.15 Bauseits auf Mieten lagernden Boden aufnehmen und abfahren Zuordnung nach Ersatzbaustoffverordnung: BM-F1 und BG-F1**
Bauseits auf Mieten lagernden Boden aufnehmen, laden
und abfahren.
Zuordnung nach Ersatzbaustoffverordnung:
BM-F1,
BG-F1.
Abrechnung nach Originial Lieferscheinen Deponie.
Menge: 100,000 t

**01.04.16 Leistung wie vor, jedoch Zuordnung nach Ersatzbaustoffverordnung: BM-F2 und BG-F2**
Leistung wie vor, jedoch Zuordnung nach
Ersatzbaustoffverordnung:
BM-F2,
BG-F2.
Menge: 50,000 t

**01.04.17 Leistung wie vor, jedoch Zuordnung nach Ersatzbaustoffverordnung: BM-F3 und BG-F3**
Leistung wie vor, jedoch Zuordnung nach
Ersatzbaustoffverordnung:
BM-F3,
BG-F3.
Menge: 25,000 t

**01.04.18 Suchgräben zur Ortung von Versorgungsleitungen**
Suchgräben zur Ortung von
Versorgungsleitungen,
wie Strom- und
Bewässerungsleitungen etc.,
nach Anweisung der Bauleitung in
Handarbeit ausführen.
Grabenbreite:  30 -  40 cm.
Grabentiefe:  40 - 100 cm.
Menge: 3,000 m³

**01.04.19 Vorh. Schotterunterbau altes Tennenspielfeld ausbauen und seitlich lagern**
Vorh. Schotterunterbau altes Tennenspielfeld,
in einer Stärke von 12-18 cm, ausbauen und seitlich im
Bereich ehemaliges Kunststoffrasen-Kleinspielfeld zum
Wiedereinbau nach Baugrundplanum seitlich lagern.
Abrechnung nach Aufmaß an der Einbaustelle.
Transportweg bis 40 m.
Menge: 130,000 m³

**01.04.20 Vorh. Schotterunterbau vorh. Kunststoffrasenspielfeld ausbauen und seitlich lagern**
Vorh. Schotterunterbau vorh. Kunststoffrasenspielfeld,
in einer Stärke von ca. 20 cm, ausbauen und seitlich im
Bereich ehemaliges Tennenspielfeld zum
Wiedereinbau seitlich lagern.
Abrechnung nach Aufmaß an der Einbaustelle.
Transportweg bis 40 m.
Menge: 65,000 m³

#### Bereich 01.05 Befestigte Flächen

**01.05.1 Zu befestigende Baugrundflächen im Bereich von Wegeneubauten nachplanieren und verdichten**
Zu befestigende Baugrundflächen im Bereich von
Wegeneubauten im Auf- und Abtrag von 5-15 cm
nachplanieren und standfest mit schwerer Rüttelplatte,
in mehreren Übergängen verdichten.
Die Planumshöhe darf an keiner Stelle mehr als 5 cm
von der Sollhöhe abweichen.
Das Planum muss das Verformungsmodul
EV2 > 45 MN/m² erreichen.
Menge: 50,000 m²

**01.05.2 Leistung wie vor, jedoch Planum im Bereich von vorhandenen Schotterunterbauten**
Leistung wie vor, jedoch Planum
im Bereich von vorhandenen
Schotterunterbauten.
Menge: 320,000 m²

**01.05.3 Wegetflächen mit 10 - 15 cm zu lieferndem Frostschutzkies 0/32 mm befestigen und verdichten**
Zu befestigende Flächen,
außerhalb der Sportflächen,
in neuen Wegeflächen ohne
Bestandsunterbau, mit zu
lieferndem Frostschutzkies
entsprechend ZTV T-StB,
Körnung 0/32 mm, in 10 - 15 cm
Stärke als Ausgleichsschicht profilgerecht befestigen
und bis zur Standfestigkeit verdichten.
Alle beim Verdichten auftretenden
Sackungen sind sofort
auszugleichen. Ebenflächigkeit
unter der 4 m-Latte bis
max. Spaltweite von 3 cm.
Abrechnung nach
Original-Lieferscheinen im
Soll-Ist-Vergleich mit
Einbaufläche.
Lieferscheinkopien werden nicht
anerkannt.
Menge: 5,000 t

**01.05.4 Frostschutzkies nach ZTV T-StB für Straßen mit Bauklasse II**
Frostschutzkies nach ZTV T-StB
liefern und nach
Abstimmung mit der Bauleitung
bei Überstärken sowie in
Bereichen zur Bodenverbesserung
in Lagen von 30 cm
einbauen und verdichten. Diese
Mehrstärken dürfen nur
nach vorheriger Abstimmung und
Ortsbesichtigung mit
der Bauleitung durchgeführt
werden.
Abrechnung nach
Original-Lieferscheinen im
Soll-Ist-Vergleich mit
Einbaufläche.
Lieferscheinkopien werden nicht
anerkannt.
Menge: 1,000 t

**01.05.5 Wegeflächen mit 8 - 15 cm zu lieferndem Kalksteinschotter 0/32 mm befestigen und verdichten**
Wegeflächen mit 8 - 15 cm zu lieferndem
Kalksteinschotter der Körnung 0/32 mm als Tragschicht
profilgerecht befestigen und standfest verdichten.
Sackungen sind sofort auszugleichen.
Profilgenauigkeit unter der 4 m-Richtlatte < 2 cm.
Das Material muss in seiner Kornabstufung und in seinen
Eigenschaften den gültigen Vorschriften der ZTV T-StB
entsprechen.
Abrechnung nach Original-Lieferscheinen im
Soll-Ist-Vergleich mit Einbaufläche.
Lieferscheinkopien werden nicht anerkannt.
Menge: 25,000 t

**01.05.6 Leistung wie vor, jedoch Kalksteinschotter 0/22 mm**
Leistung wie vor, jedoch zu befestigende Fahrflächen
mit vorhandenem Unterbau, in ca. 12 cm Stärke, mit
Kalksteinschotter 0/22 mm.
Menge: 100,000 t

**01.05.7 Basaltsplittrandsteine 8/20/100 cm**
Basaltsplittrandsteine, 8/20/100
cm,
mit zweiseitiger Fase,
Minifase zum Pflaster,
größere Fase zur Vegetations-
oder Sportfläche,
liefern und flucht- und
höhengerecht auf 20 cm Beton,
C 20/25, mit 10 cm Rückenstütze
(1 : 1 abgeschrägt) als Einfassung
für Wegeflächen und Sportfelder
versetzen.
Menge: 180,000 m

**01.05.8 Kantensteine 8/30/100 cm**
Leistung wie Vorposition, jedoch Kantensteine
8/30/100 cm zur Überwindung von stärkeren
Höhenversätzen.
Menge: 20,000 m

**01.05.9 Kantensteine 8/40/100 cm**
Leistung wie Vorposition, jedoch Kantensteine
8/40/100 cm zur Überwindung von stärkeren
Höhenversätzen.
Menge: 10,000 m

**01.05.10 Betonpflaster 20/10/8 cm, ohne Fase, grau**
Betonpflaster mit
Hartgesteinvorsatz gem. DIN
18501,
Format: 20/10/8 cm und 10/10/8
cm,
ohne Fase, mit angearbeiteten
Abstandsnocken,
Farbton: grau, mit
Natursteinvorsatz,
Probestein ist vorzulegen,
in 5 cm Brechsandsplitt, Körnung
0/5 mm, fach- und
höhengerecht verlegen. Der Belag
ist so herzustellen,
dass die durchlaufenden Fugen
vollkommen geradlinig
verlaufen. Der Belag ist
anschließend mit Brechsand
einzudecken, bis alle Fugen
vollständig geschlossen
sind und bis zur Standfestigkeit
mit einem geeigneten Gerät
(Zentrifugalkraft > 20 kN) mit
Ansatzplatte abzurütteln.
Das Schlämmen der Fugen ist
unmittelbar nach jedem Rammen
oder Rütteln zu wiederholen.
Anschließend ist der Belag zu
säubern.
Beschädigungen an verlegten
Steinen während
der Bauzeit hat der Unternehmer
sofort auf seine
Kosten zu beheben.
Verlegungen in Längs- und
Querreihen sowie im
Ellbogenverband sind in den
Einheitspreis einzurechnen.
Menge: 190,000 m²

**01.05.11 Binderschicht 20 cm breit - Farbe grau**
Betonrechteckpflaster, Steine wie Vorposition,
Format 20/10/8 cm, als Binderschicht, 20 cm breit, auf
20 cm Betonfundament, C 20/25, ohne Rückenstütze,
als Begrenzung der neuen Wegelinien und im Bereich der Ballfangzäune.
Menge: 110,000 m

**01.05.12 Läuferschicht 10 cm breit - Farbe grau**
Leistung vor, jedoch als Läuferschicht in 10 cm Breite
zur unterhalb der Ballfangzäune.
Menge: 80,000 m

**01.05.13 Fließrinne 30 cm breit - Farbe grau**
Fließrinne, Steine wie Pos.
01.05.11, 30 cm breit,
auf 20 cm Betonfundament C
20/25,
0,5 - 1,0 cm tiefer als der
angrenzende Belag, fachgerecht
herstellen.
Menge: 30,000 m

**01.05.14 Einfassungszeile Asphaltflächen aus Rinnensteinen 16/16/14 cm in 24 cm Breite**
Einfassungszeile für Asphaltflächen aus Rinnensteinen
16/16/14 cm in 24 cm Breite auf 20 cm Betonfundament
C 20/25 herstellen.
Die Fugen des Steinbandes sind mit Mörtel
einzuschlämmen, die Steine zu säubern und abzusanden.
Zementmörtel:
schlämmbar oder gießfähig (Zementgehalt 600 kg/m³
nach DIN 18318).
Menge: 190,000 m

**01.05.15 Betonplattenband, 30 cm breit, als Pflegezeile - Farbe grau**
Betonplattenband als Pflegezeile,
Plattenformat: 30/30/8 cm, mit
Mikrofase,
Farbe: grau,
in 30 cm Breite auf 20 cm
Betonfundament, C 20/25,
mit einseitiger Rückenstütze,
ca. 1 cm tiefer als Kantenstein in
einem Arbeitsschritt mit
Kantensteinen der Pos. 01.05.10
als Pflegekante zu den
Rasenflächen im Bereich der
Sportflächen einbauen.
Die Fugen des Plattenbandes sind
mit Mörtel einzuschlämmen, die
Steine zu säubern und
abzusanden.
Zementmörtel:
schlämmbar oder gießfähig
(Zementgehalt 600 kg/m³ nach
DIN 18318).
Menge: 80,000 m

**01.05.16 Leistung wie vor, jedoch als Fließrinne in Pflasterflächen eingebaut**
Leistung wie vor, jedoch als
Fließrinne in Pflasterflächen
eingebaut.
Menge: 30,000 m

**01.05.17 Kantensteine, 8 - 10 cm stark, mit Motorschneidegerät schneiden**
Kantensteine, 8 - 10 cm stark, mit
Motornassschneidegerät sauber schneiden.
Menge: 20,000 St

**01.05.18 Sichtbaren, scharfen Schnitt bei Pflastersteinen und Platten 8 - 10 cm stark**
Sichtbaren, scharfen Schnitt bei
Pflastersteinen und Platten, 8 - 10
cm stark,
mit Motornassschneidegeräten
sauber herstellen, wobei keine
Fugen von mehr als 3 mm Breite
auftreten dürfen.
Menge: 60,000 m

**01.05.19 Natursteinpflaster um Einbauten**
Beläge um Einbauten wie Poller,
Schilder, Mastleuchten
und Stützen aus zu lieferndem
Mosaik-Naturstein-
pflaster, in 5 cm Estrichmörtel
verlegt, herstellen.
Material: Mosaikpflaster Granit.
Größenklasse 2: 50 x 50 mm.
Güteklasse: I.
Fugenschluss: mit Mörtelmischung
trocken eingekehrt.
Abrechnung nach tatsächlich
verlegen Quadratmetern. Eine Rundung auf 0,5 m²
wird nicht anerkannt.
Menge: 1,000 m²

**01.05.20 Kleinstflächen im Betonsteinpflaster um Ballfangpfosten verfugen**
Kleinstflächen im neu verlegten Betonsteinpflaster
Bereich um Ballfang- und Barrierepfosten mit einer
Mörtelmischung, mit Farbzusatzstoffen vom Hersteller
des Pflasters eingefärbt, sauber in 8 cm Stärke verfugen.
Abrechnung je Barriere-/Ballfangpfosten.
Verschmutzungen am Pfosten und dem Pflaster sind
sofort zu entfernen.
Menge: 60,000 St

**01.05.21 Rechteckpflaster aufnehmen, reinigen und wieder verlegen**
Vorhandenes Rechteckpflaster, 8
cm stark, im Bereich von
Sackungen und
Belagsanpassungen in kleineren
Einzelflächen aufnehmen, Steine
reinigen, Unterbau regulieren und
Pflaster höhen- und profilgerecht
in Brechsandsplitt 0/5 wieder
verlegen und mit Brechsand 0/2
einsanden.
Menge: 5,000 m²

**01.05.22 Leistung wie vor, jedoch Vervundpflaster Doppel-T.**
Menge: 10,000 m²

**01.05.23 Wassergebundene Wegedecke**
Tragschichtflächen für wassergebundene Wege im
Baumhochbeet mit einer dynamischen Schicht aus zu
lieferndem Kalksteinschotter der Körnung 0 - 11 mm,
profil- und höhengerecht, 6 cm stark, befestigen.
Der Nachweis über die Herkunft des Materials ist
beizubringen. Das Material ist nach dem profilgerechten
Einbau bis zur Standfestigkeit zu verdichten.
Abrechnung nach Original-Lieferscheinen im
Soll/Ist-Abgleich mit Aufmaß örtliche Einbaustelle.
Umrechnungsfaktor: 2,15 to/m³.
Lieferscheinkopien werden nicht anerkannt.
Menge: 30,000 m²

**01.05.24 Wegedeckschicht aus Dolomitsteinsand**
Wegedeckschicht aus Dolomitsteinsand der Körnung
0 - 5/6 mm, 4 cm stark, auf Flächen der Vorposition
herstellen.
Das Material ist erdfeucht profil- und höhengerecht
einzubauen und mit einem geeigneten Gerät bis zur
Standfestigkeit zu verdichten.
Alle Maße gelten im verdichteten Zustand. Beim Verdichten auftretende Unebenheiten sind während jeden
Arbeitsganges auszugleichen. Der Auftragnehmer übernimmt die Garantie für eine einwandfreie Decke. Die
Deckschicht liegt an den Rändern 1 cm höher, als die
Anschlussflächen.
Abrechnung nach Aufmaß örtliche Einbaustelle im
Soll/Ist-Abgleich mit Original-Lieferscheinen.
Umrechnungsfaktor: 2,125 to/m³.
Lieferscheinkopien werden nicht anerkannt.
Menge: 30,000 m²

**01.05.25 Einfassung aus Metallband**
Einfassung aus Metallband für wassergeb. Wegedecke
innerhalb Baumbeet liefern und einbauen,
Material feuerverzinktes Flachstahlband,
Einbauverlauf gerade,
gemäß Planunterlage des Auftraggebers,
Maße 150 x 8 mm, mind. 2 m lange Teilstücke
mit Ankern ( Abstand max. 0,80 m),
einschl. aller Befestigungselemente,

OK Einfassung = 5 mm tiefer als Belag,

an den Stößen sind die Bänder so zu fixieren, dass es
zu keinem Versprung in der Fluchtlinie kommt.
Die Fixerung erfolgt mit Stahlflanschen und
Schweißpunkten oder durch Verschraubung (verz.
Stahlschrauben mit Muttern M8x20).
Einschl.. Punktfundamente in den Maßen
20 x 20 x 30 cm, C 20/25, pro Anker.
Einschl. aller Zuschnitte.
Stahlkanten sind auf der Baustelle einzupassen.
Dabei sind Schnittstellen zu entgraten und eventuelle
Beschädigungen der Oberfläche fachgerecht mit
Zinkstaubfarbe / Kaltzinkanstrich oder gleichwertig
dauerhaft auszubessern.
Menge: 20,000 m

#### Bereich 01.06 Mauern, Wände und Stufen

**01.06.1 Betonfertigteile 150 cm lang, 40 cm breit, 55 cm hoch**
Betonfertigteile aus gestocktem Beton,
Farbe granitgrau,
150 cm lang,
  40 cm breit,
  55 cm hoch,
entsprechend Detailplan und örtlichem Aufmaß
herstellen, liefern und 5 - 10 cm in den Belag
einbindend auf 20 cm Beton C 20/25, freistehend oder
aneinanderstoßend, als gerade Sitzmauer nach
Ausführungsplan versetzen.
Stockung allseitig ohne Aufstellfläche.
Menge: 4,000 St

**01.06.2 Leistung wie vor, jedoch Länge 200 cm**
Leistung wie vor, jedoch Länge 200 cm.
Menge: 6,000 St

**01.06.3 Leistung wie vor, jedoch Länge 200 cm und 80 cm Breite**
Leistung wie vor, jedoch Länge 200 cm und 80 cm Breite.
Menge: 2,000 St

*Hinweis*
Elemente Pflanzbeet aus Sitzelementen

**01.06.4 Betonfertigteile A**
Betonfertigteile A, winkliges Element aus gestocktem
Beton,
Farbe granitgrau,
Höhe: 55 cm
Breite: 50 cm

Außenbbmessung gemäß Detail:
1,50 x 1,06 m Außenwinkel 225°.
Die genaue Versetzanordung ist beigefügtem Detailplan
zu entnehmen.

Das Betonfertigteil wird ca. 5-10 cm in den Boden
eingebunden.
Elemente liefern, abladen und 5 - 10 cm in den Belag
einbindend auf 20 cm Beton C 20/25,
aneinanderstoßend, als gerade/abgewinkelte Sitzmauer
nach Ausführungsplan versetzen.
Stockung allseitig ohne Aufstellfläche und Kopfseiten.
Stockung Kopfseiten Einbauplan über separate Position.
Menge: 4,000 St

**01.06.5 Betonfertigteil A1**
Leistung wie vor, jedoch

Außenabmessung gemäß Detail:
1,06 x 1,50 m Außenwinkel 225°.
Die genaue Versetzanordung ist beigefügtem Detailplan
zu entnehmen.
Menge: 4,000 St

**01.06.6 Betonfertigteil B**
Leistung wie vor, jedoch

Abmessung gemäß Detail:
gerades Betonelement 1,50 x 0,50 m.
Die genaue Versetzanordung ist beigefügtem Detailplan
zu entnehmen.
Menge: 2,000 St

**01.06.7 Betonfertigteil C**
Leistung wie vor, jedoch

Abmessung gemäß Detail:
gerades Betonelement 2,00 x 0,50 m.
Die genaue Versetzanordung ist beigefügtem Detailplan
zu entnehmen.
Menge: 4,000 St

**01.06.8 Betonfertigteil D**
Leistung wie vor, jedoch

Abmessung gemäß Detail:
gerades Betonelement 3,00 x 0,50 m.
Die genaue Versetzanordung ist beigefügtem Detailplan
zu entnehmen.
Menge: 4,000 St

**01.06.9 Betonfertigteil E**
Leistung wie vor, jedoch

Abmessung gemäß Detail:
gerades Betonelement 3,00 x 0,50 m, Höhe 30 cm.
Die genaue Versetzanordung ist beigefügtem Detailplan
zu entnehmen.
Menge: 4,000 St

**01.06.10 Zulage zu den Vorpositionen: Stockung Kopfseiten**
Zulage zu den Vorpositionen: Stockung Kopfseiten.
Breite 50 cm, Höhe 55 cm.
Menge: 8,000 St

**01.06.11 Edelstahlkanten**
Edelstahlkanten, als Angebot zum Skaten in
Teilbereichen,auf den Sitzmauern der Vorposition A-E,
gemäß Detailplan fertigen und beim Betonieren der
Fertigteile der Vorpositionen mit Rückverankerungen,
wechselseitig am Edelstahlprofil angebracht, Abstand
ca. 25 - 30 cm, einarbeiten.

Material:  Winkelprofil, 30 x 30 mm,
  Oberfläche Glasperlen gestrahlt
Stärke:  3 mm

Kantenrundung außen:  Viertelkreis
  Radius ca. 8-10 mm

Die Stoßkanten der Winkelprofile sind abgerundet
herzustellen.
Die Stahlprofile sind an den oberen Vorderkanten der
Fertigteile zur Beetaußenseite anzuordnen.
Menge: 25,400 m

**01.06.12 Skateschutz**
Skateschutz in den Bereichen der Sitzmauer,
Baumbeet, in denen ein Befahren mit dem Skateboard
nicht gewünscht ist, liefern und nach Herstellerangabe
auf Fertigteile der Vorposition fachgerecht befestigen.

Material: L-Winkel, unterseitig, teilweise radial, der
Rundung des Betonwerksstückes angepasst, Edelstahl,
Oberfläche trowalisiert.

Länge: 12+3 cm
Breite:  2,5 cm
Höhe: konisch zulaufend 1 - 2,5 cm

Montageabstand: gemäß Detailplan, ca. 50 - 80 cm.
Menge: 12,000 St

#### Bereich 01.07 Sportplatzflächen

*Hinweis*
Die Arbeiten sind auf der Grundlage des aktuellen
Standes der Technik auszuführen.

Es wird erwartet, dass im Planum Trag-, Deckschichten-
und Leitungsbereich mit lasergesteuerten Geräten
gearbeitet wird.

Alle wichtigen Absteckungen sind von einem Vermesser
des Auftragnehmers durchzuführen. Vor Ausführung
sind die einzelnen Absteckpunkte von der Bauleitung
freigeben zu lassen. Die Planung wird als
CAD-Zeichnung (auf UTM-Koordinaten basierend) und
pdf-Datei übergeben.

**01.07.1 Planum Baugrund im Bereich Spielfeld und Asphaltfläche**
Planum Baugrund im Bereich Spielfeld und Asphaltfläche,
einschl. Umlaufwege im Ausbauprofl, Spielfeld 1% und
Wegeflächen 1- 2,5%, schieben,
zulässige Abweichung von der Nennhöhe +/- 3 cm.
Ebenheit: Spalt unter der 4-Meter-Latte </= 30 mm.
Planum einwandfrei entwässerbar.
Gefälleausbildung Spielfeld und Asphaltfläche gemäß
Ausbauplan, zweiseitig, sowohl im Längs- als auch im
Querrichtung.
Menge: 1570,000 m²

**01.07.2 Sportflächen mit 10 cm zu lieferndem Frostschutzkies 0/32 mm befestigen und verdichten**
Sportflächen mit zu lieferndem Frostschutzkies
entsprechend ZTV T-StB, Körnung 0/32 mm, in 10 cm
Stärke als Ausgleichsschicht profilgerecht befestigen
und bis zur Standfestigkeit verdichten.
Alle beim Verdichten auftretenden Sackungen sind sofort
auszugleichen. Ebenflächigkeit unter der 4 m-Latte bis
max. Spaltweite von 3 cm.
Abrechnung nach Original-Lieferscheinen im
Soll-Ist-Vergleich mit Einbaufläche.
Lieferscheinkopien werden nicht anerkannt.
Menge: 180,000 t

**01.07.3 Vorhandenens Schottermaterial aufnehmen, einbauen und verdichten**
Vorhandenes Schottermaterial auf Mieten lagernd
aufnehmen und in ca. 15 cm Stärke flächig im
Ausbaugefälle als untere Tragschicht einbauen und
verdichten.
Menge: 185,000 m³

*Hinweis*
Herstellung Unterbau Kunststoff-Spielfeld
und Asphaltfläche

Alle Baustoffe müssen den Anforderungen der DIN 18035
Teil 5 bis 7 entsprechen. Von den Baustoffen zur Herstellung der Unterbauschichten sind vom Unternehmer
vor Bestellung unaufgefordert Eignungszeugnisse
vorzulegen.

Der Auftragnehmer muss Proben des Materials auf seine
Kosten in Hinsicht auf die Qualität des gelieferten
Materials von einem Prüflabor untersuchen lassen.
Es dürfen nur von der Bauleitung freigegebene Stoffe
eingebaut werden.

**01.07.4 Obere ungebundene Tragschicht für Kunststoff-Spielfeld Kalksteinschotter 0/22 mm, Einbaustärke 12 cm**
Obere ungebundene Tragschicht für Kunststoff-
Spielfeld nach DIN 18035-7 wie folgt herstellen.
12 cm (Fertigstärke) Kalksteinschotter 0/22 mm,
Kornanteil d < 0,063 mm,
im eingebauten Zustand </= 5 Gew.-%,
Anteil d = < 2 mm < 30 M%,
profilgerecht einbauen und mit 5 - 8 to-Walze statisch
standfest verdichten,
Nennhöhenabweichung +/- 15 mm,
Ebenflächigkeit unter der 4 m-Latte </= 10 mm,
Verdichtungsgrad Dpr mind. >/= 1,0,
Verformungsmodul EV2 >/= 80 MN/m².
Abrechnung nach Einbaufläche im Soll-Ist-Abgleich mit
Original-Lieferscheinen.
Lieferscheinkopien werden nicht anerkannt.
Umrechnungsfaktor: 2,1 t/m³
Menge: 240,000 t

**01.07.5 Leistung wie vor, jedoch Bereich Bewegungsfläche aus Asphalt**
Leistung wie vor, jedoch Bereich Bewegungsfläche aus
Asphalt.
Menge: 180,000 t

**01.07.6 Dynamische Lastplattendruckversuche**
Dynamische Lastplattendruckversuche, entsprechend
den technischen Vorschriften, auf besondere Anordnung
des Auftraggebers ausführen.
Abgerechnet wird nach den vorgelegten Ausdrucken.
Lastplattendruckversuche, die nicht die erforderlichen
Werte erreichen, gehen zu Lasten des Auftragnehmers
und müssen vom Auftragnehmer wiederholt werden.

3 Stück auf Baugrund nach Grundplanie

3 Stück auf aufgerütteltem Planum untere Tragschicht
 aus Bestandsmaterial

3 Stück auf abgerütteltem Planum obere Tragschicht.
Menge: 9,000 St

**01.07.7 Einfassungszeile für Kunststoffbelag aus Rinnensteinen 24/16/14 cm in 24 cm Breite**
Einfassungszeile für Kunststoffbelag aus Rinnensteinen
24/16/14 cm in 24 cm Breite auf 20 cm Betonfundament
C 20/25 mit einseitiger Rückenstütze, Höhe ca. 1/3 der
Steinhöhe, herstellen.
Die Fugen des Steinbandes sind mit Mörtel
einzuschlämmen, die Steine zu säubern und abzusanden.
Zementmörtel:
schlämmbar oder gießfähig (Zementgehalt 600 kg/m³
nach DIN 18318).
Menge: 130,000 m

*Hinweis*
Ausstattung Spielflächen

**01.07.8 Vollverschweißtes Bolzplatztor aus Aluminium - Innenmaß 3,00 x 2,00 m**
Vollverschweißtes Bolzplatztor aus Aluminium,
Innenmaß ca. 3,00 x 2,00 m,
Torrahmen aus ovalem Profil (ca. 110 - 120 x 95 - 100
mm) mit einer Wandungsstärke ca. 2 - 3 mm,
Rückwand aus ganz eingelassenen Rundrohren,
Rohrrahmen und Hintergestänge zur
Geräuschdämmung komplett mit Sand verfüllt,
liefern und nach Herstellerangabe in Betonfundamenten
aus Beton C 25/30, XC 4, XF 1 einbauen, einschl.
mitzuliefernder Erdanker.

Der Bodenaushub aus den Fundamenten ist örtlich für die
Abfuhr über die Erdbaupositionen zwischenzulagern.
Menge: 2,000 St

**01.07.9 Mobile Handballtore 3,00 x 2,00 m**
Mobile Handballtore aus Aluminiumprofilen gefertigt,
nach DIN / EN 749 geprüft, mit TÜV-Zertifikat,
3,00 x 2,00 m im Lichten, mit freier Netzaufhängung,
der Torrahmen (Torrahmenprofil 80 x 80 x 2,5 mm) ist in
einem Stück verschweißt,
Torrahmen mit eingefräster Netzaufhängung und
rot/weiß abgesetzt,
Auslage oben 95 cm und unten 125 cm,
liefern und aufstellen.
Menge: 2,000 St

**01.07.10 Hinterkonstruktionen, passend zur Vorposition**
Hinterkonstruktionen, passend zur Vorposition, komplett
in Alubauweise und komplett mit dem Torrahmen
verschweißt,
liefern und nach Herstellerangabe ein- bzw. aufbauen.
Menge: 2,000 St

**01.07.11 Integrierte Gewichte, passend zur Vorposition**
Integrierte Gewichte für bewegliche Tore der
Vorposition,
Gewicht im Bodenrahmen integriert,
TÜV-geprüft, mit TÜV-Zertifikat,
inkl. Räder (pannensicher),
die Gewichtsgröße muss mindestens den Anforderungen
des TÜV bzw. der GUV entsprechen,
für Kleinfeldtor, Auslage 1,00 m, Gewicht = 200 kg,
liefern und an Toren montieren.
Menge: 2,000 St

**01.07.12 Handballtornetze, passend zur Vorposition**
Handballtornetze für Tore der Vorposition
aus 4 mm Polypropylen hochfest, knotenlos,
Farbe: grün,
Auslage: oben 0,80 m und unten 1,00 m,
liefern und einbauen.
Menge: 2,000 St

**01.07.13 Basketball 2-Mast Ständer**
Basketball 2-Mast Ständer,
komplett aus Aluminiumprofilen gefertigt, mit einer
Auslage von 1,65 m,
TÜV-geprüft nach DIN/EN 1270,
mit TÜV-Zertifikat,
Standpfosten mit 115 x 100 mm
im Querschnitt und einer
Wandungsstärke 4 auf 6 mm im
Spannungsbereich.
Das Zielbrett (1,80 x 1,05 m) ist
polyesterbeschichtet und mit
eingegossener, schwarzer
Gummikante.

Korb aus Vollstahl, der durch das
Zielbrett mit der
Trägerkonstruktion verschraubt
wird, orange einbrennlackiert.

Liefern und gemäß
Herstellerangaben in Betonfundament C 20/25, 1,00 x 1,00 x
1,00 m,
in eine zu liefernde
Zwillingsbodenhülse aus
Aluminium mit losem
Abschlussdeckel ein- bzw.
aufbauen.
Einschl. aller Bodenarbeiten.
Bodenaushub auf der Baustelle
zur Abfuhr über die
Bodenpositionen zwischenlagern.

Angebotenes Produkt:

. . . . . . . . . . . . . . . . . . . . . . . . . . .
.
(vom Bieter einzutragen)
'.........'
Menge: 4,000 St

**01.07.14 Zulage zu Vorposition: Basketballnetz**
Zulage zu Vorposition:
Basektballnetz (Herkulesnetz), 5 mm stark mit
Stahleinlage, liefern und an Körbe der Vorposition
fachgerecht befestigen.
Menge: 4,000 St

#### Bereich 01.08 Abwasseranlagen

*Hinweis*
Alle Drainage- und
Entwässerungsarbeiten sind
nach DIN 18035 Teil 3 zu
erstellen.

**01.08.1 Rohrgraben 70 - 100 cm tief und 80 cm breit**
Rohrgraben für Entwässerungs-, Strom- und
Erdungsleitungen als Mehrfachgraben 70 - 100 cm tief in
einer Breite von 80 cm aus dem Baugrund ausheben.
Rohrbettung auf der Grabensohle in 10 cm Sand.
Graben nach dem Verlegen der Rohre bis 10 cm über
Rohrscheitel mit zu lieferndem Sand verfüllen. Seitlich
lagernden Boden in Lagen von 30 cm verfüllen und
jeweils verdichten, nach DIN 4033.
Überflüssigen Boden laden und zur Abfuhr auf Mieten
zwischenlagern.
Menge: 47,000 m

**01.08.2 Bodenmaterial aus Rohrgräben ausbauen und zum örtlichen Einbau zwischenlagern**
Steinhaltiges, schluffiges, zum Teil mit Bauschutt
durchsetztes Bodenmaterial, welches nicht zum
Wiedereinbau in Leitungsgräben geeignet ist, in einem
Arbeitsschritt aus Rohrgräben ausbauen, aufnehmen,
laden und auf Mieten zur Abfuhr zwischenlagern.
Abrechnung nach Grabenprofil an der Ausbaustelle.
Menge: 15,000 m³

**01.08.3 Füllkies oder Füllsand, standfest verdichtbar, liefern und im Bereich Grabenaushub der Vorposition einbauen**
Füllkies oder Füllsand, standfest
verdichtbar, liefern und im Bereich
Grabenaushub der Vorposition
einbauen.
Ausführung der Grabenverfüllung
nur nach vorheriger Abstimmung
mit der Bauleitung.
Menge: 15,000 m³

**01.08.4 Entwässerungsleitung NW 100 mm**
Entwässerungsleitung KG 2000,
NW 100 mm Durchmesser, nach DIN 19 534 bemessen
für eine Scheitelüberdeckung von 60 - 100 cm,
bestehend aus geraden Rohren, Bögen und Abzweigen,
höhen- und fluchtgerecht in den Rohrgraben der
Vorposition in 10 cm starkes Sandbett verlegen.
Rohrverschnitt ist in den Einheitspreis einzurechnen.
Abgerechnet wird die tatsächlich verlegte Rohrlänge.
Menge: 40,000 m

**01.08.5 Entwässerungsleitung DN 150 mm**
Entwässerungsleitung wie Vorposition liefern und
verlegen, jedoch DN 150 mm.
Menge: 5,000 m

**01.08.6 Entwässerungsleitung DN 200 mm**
Entwässerungsleitung wie Vorposition liefern und
verlegen, jedoch DN 200 mm.
Menge: 2,000 m

*Hinweis*
Baugrund-Entwässerung Sportfelder

**01.08.7 Draingräben für Sauger mit 0,3 % Gefälle für Leitungen DN 100**
Draingräben für Sauger mit 0,3 % Gefälle herstellen.

Breite: 25 cm, für Leitungen DN 100.

Tiefe: 55 - 65 cm ab Oberkante neue
Schottertragschicht.

Aushubmaterial  in zwei Lagen, vorhandenes
Schottermaterial zum Wiedereinbau seitlich lagern sowie
anstehenden Baugrund aufnehmen, laden und zur Abfuhr
auf Mieten lagern.
Transportweg 30 - 50 m.
Menge: 210,000 m

**01.08.8 Draingraben für Sammler mit 0,8 % Gefälle an derKopfseite Spielfeld für Leitungen DN 150**
Draingraben für Sammler mit 0,8 % Gefälle an der
Kopfseite Spielfeld herstellen.

Breite: 30 cm, für Leitungen DN 150.

Tiefe: 65 - 85 cm ab Oberkante neues
Schottermaterial.

Aushubmaterial, vorhandenes Schottermaterial zum
Wiedereinbau seitlich lagern sowie anstehenden
Baugrund aufnehmen, laden und zur Abfuhr auf Mieten
lagern.
Transportweg 30 - 50 m.
Menge: 25,000 m

**01.08.9 Vollsickerrohr NW 100 mm**
Vollsickerrohr, NW 100 mm, aus PE nach DIN 4262-1,
Typ R2,
Wassereintrittsfläche >/= 50 cm²/m,
entsprechend RAS-Ew einsetzbar,
als Stangenware in Kies der offenen Gräben der
Saugerstränge verlegen, einschl. aller
Verbindungsstücke.
Menge: 210,000 m

**01.08.10 Leistung wie vor, jedoch als Sammelleitung**
Leistung wie vor, jedoch als Sammelleitung in Gräben
der Sammlerstränge.
Menge: 25,000 m

**01.08.11 T-Stücke als Verbindungselemente zwischen Sauger DN 100 und Sammler DN 150**
T-Stücke als
Verbindungselemente zwischen
Sauger
DN 100 und Sammler DN 150
liefern und fachgerecht einbauen.
Menge: 8,000 St

**01.08.12 Befüllung Drainagerohrgraben Saugerleitung**
Drainagerohrgraben in der erforderlichen Breite von
25 cm und 35 - 45 cm Tiefe einschl. Rohrbettung mit zu
lieferndem Kiessand 0/32 mit Sieblinie
Feinsandanteil d = < 0,2 mm, < 10 M %,
Kieskornanteil d = > 2,0 mm, > 50 M %,
bis Unterkante vorhandenes altes Tragschichtmaterial
verfüllen und verdichten.
Mindesummantelung > 5 cm zum anstehenden Bodenmaterial.
Ein Eignungszeugnis Kies zum Nachweis Schluffanteil
und Sieblinie ist vom Auftragnehmer unaufgefordert
vorzulegen.
Eine Probe vom angelieferten Material ist auf Kosten
des Auftragnehmers von einem anerkannten Gutachterbüro untersuchen zu lassen. Freigabe zum Einbau erst
nach Freigabe durch Bodengutachter und örtliche
Bauleitung.
Proben mit nicht erreichten Anforderungswerten berechtigen nicht zu Nachforderungen.
Menge: 210,000 m

**01.08.13 Befüllung Drainagerohrgraben Sammlerleitung**
Leistung wie vor, jedoch Breite 30 cm und Tiefe 45 -65
cm.
Menge: 25,000 m

**01.08.14 Schottermaterial aufnehmen, einbauen und verdichten**
Seitlich lagerndes Schottermaterial, Aushub aus
Sammler- und Saugergräben, aufnehmen und in 25 - 35
cm Breite und ca. 15 - 20 cm Stärke vor Auftrag der
oberen Tragschicht einbauen und verdichten.
Menge: 65,000 m²

**01.08.15 Spülschächte, Tiefe ca. 1,60 m**
Spülschächte zur Kontrolle der
Sammlerleitung,
wie folgt einschl. Rohrein- und
Rohrausmündungen,
DN 150 - DN 250, mit
Kernbohrungen nach DIN 4034
Teil 2 herstellen:

- Tiefe ca. 1,60 m, l. W. 1,00 m,

- 1 Schachtunterteil aus Beton,
ca. 0,50 m hoch,
 auf 10 cm Kies 0/32 (verdichtet)
aufsetzen,

- 1 Schachtring ca. 0,50 m hoch,

- 1 Schachtkonus aus Beton,
Minikonus,
 Nennweite DN 1000/625,
Bauhöhe 300 mm,

- 1 Schachtabdeckung gemäß
DIN 4271, rund,
 mit Lüftungsöffnung, einschl.
Schmutzfänger aus
 verzinktem Stahlblech mit
Kreuzstange gemäß
 DIN 1221-F komplett einbauen.

Rahmen und Deckel aus
Gusseisen und Beton.
Klasse: B 125.
Einschl. aller Erd- und
Nebenarbeiten.
Menge: 2,000 St

**01.08.16 Auflageringe DIN 4034 aus Beton**
Auflageringe DIN 4034 aus Beton,
AR 625 x 40,
liefern und zur Aufstockung von
Schächten einbauen.
Ring dicht gegen nichtdrückendes
Wasser.
Dichtung nach Vorschrift des
Fertigteilherstellers.
Menge: 2,000 St

**01.08.17 Schachtabdeckung, rund, mit Lüftungsöffnung**
Schachtabdeckung gemäß DIN
4271, rund,
mit Lüftungsöffnung, einschl.
Schmutzfänger aus verzinktem
Stahlblech mit Kreuzstange
gemäß
DIN 1221-F komplett liefern und
auf Bestandsschacht einbauen.
Rahmen und Deckel aus
Gusseisen und Beton.
Klasse: B 125.
Menge: 1,000 St

**01.08.18 Leistung wie vor, jedoch Belastungsklasse D**
Leistung wie vor, jedoch Belastungsklasse D.
Menge: 1,000 St

**01.08.19 Defekte und nicht mehr benötigte Ausgleichsringe abfahren**
Defekte und nicht mehr benötigte
Ausgleichsringe,
Höhe 4 - 6 cm, laden und
abfahren.
Menge: 2,000 St

**01.08.20 Kernbohrung, Durchmesser DN 100**
Kernbohrung, Durchmesser DN
100, fachgerecht,
einschl. aller Arbeiten an
vorhandenen Bestandsbetonschächten herstellen.
Menge: 2,000 St

**01.08.21 Kernbohrung, Durchmesser DN 150**
Kernbohrung, Durchmesser DN
150, fachgerecht,
einschl. aller Arbeiten an
vorhandenen Bestandsbetonschächten herstellen.
Menge: 1,000 St

**01.08.22 Kernbohrung, Durchmesser DN 200**
Kernbohrung, Durchmesser DN
200, fachgerecht,
einschl. aller Arbeiten an
vorhandenen Bestandsbetonschächten herstellen.
Menge: 1,000 St

**01.08.23 Aushub für Aufgrabungsarbeiten mit Kleingerät und in Teilen in Handarbeit**
Aushub für Aufgrabungsarbeiten
im Bereich von Kernbohrungen an
Bestandsschächten,
Bodenklasse 3 - 5 gemäß DIN
18300,
mit Kleingerät und in Teilen in
Handarbeit.
Menge: 3,000 m³

**01.08.24 Kopfloch an vorhandenem Übergabeschacht für Rohreinführung**
Kopfloch an vorhandenem Übergabeschacht
Regenwasser für Rohreinführung herstellen,
Tiefe ca. 1,50 m,
in entsprechender Breite für Arbeiten im Bereich der
herzustellenden Kernbohrung und des Rohranschlusses.
Einschl. aller Erdarbeiten, Wiederfüllung etc.
Menge: 1,000 St

*Hinweis*
Entwässerung befestigte
Flächen

**01.08.25 Hofablauf-Kombinationen ohne Geruchsverschluss**
Hofablauf-Kombinationen ohne
Geruchsverschluss
mit Aufsatz Klasse B,
DIN 19.593-CB,
Ablauf mit Aufsatz mit
Eimerauflage,
Auflagering,
Eimer verzinkt,
Schaft kurz,
Boden DN 100,
liefern, gebrauchsfertig
höhengerecht einbauen und
anschließen einschl. der
erforderlichen Erdarbeiten und
Abfuhr der verdrängten
Bodenmassen.
Menge: 5,000 St

**01.08.26 Straßenablauf als Längsrekord**
Straßenablauf als Längsrekord, 30 x 50 cm,
niedrige Bauart,
Klasse C 250, Pultform,
DIN 19594 - 300 x 500, B 1, Rahmen mit Eimerauflage aus Gusseisen, Rost aus Gusseisen,
Schlitzweite 16 mm,
Auflagering DIN 4052-106,
Eimer verzinkt DIN 4032-D1,
Schaftkonus DIN 4052-11,
Boden DN 150,
liefern, gebrauchsfertig höhengerecht einbauen und
anschließen, einschl. der erforderlichen Erdarbeiten
und Abfuhr der verdrängten Bodenmassen.
Menge: 1,000 St

**01.08.27 Linienentwässerung für Oberflächenwasser als Kastenrinne**
Linienentwässerung für Oberflächenwasser als Kastenrinne entsprechend DIN EN 1433 / DIN V 19580 mit
schraubloser Sicherheitsarretierung Drainlock aus
frost-/tausalzbeständigem Polymerbeton,
Nennweite 15,0 cm,
Baulänge 100,0 cm,
mit integriertem Kantenschutz, Stahl verzinkt,
Wasserspiegelgefälle,
mit Abdeckung für Belastungsklasse D 400
entsprechend DIN EN 1433 / DIN V 19580
mit schraubloser Arretierung Drainlock,
Abdeckung als Stegrost, Gusseisen EN-GJS,
oder gleichwertig,
inklusive Zubehör liefern und nach Einbauanleitung des
Herstellers auf 20 cm zu lieferndem Unterbeton C 20/25
verlegen.
Einschl. der erforderlichen Erdarbeiten.
Menge: 4,000 m

**01.08.28 Einlaufkasten**
Einlaufkasten, Baulänge 50 cm, mit Schlammeimer,
passend zur Rinne der Vorposition liefern und einbauen.
Menge: 1,000 St

**01.08.29 Stirnwand**
Stirnwand, passend zur Rinne der Vorposition,
liefern und einbauen.
Menge: 1,000 St

**01.08.30 Wurzelschutz gegen Baumwurzeln**
Wurzelschutz gegen Baumwurzeln umlaufend zum
Baumbeet im Übergang zu den Sportflächen unterhalb
neu zu versetzenden Betonbänke herstellen.

Graben mit schmalem Baggerlöffel ca. 20 - 30 cm breit
und 65 cm tief ausheben,
PEHD-Folie, schwarz, 2 mm stark, 70 cm hoch, liefern
und senkrecht im Graben versetzen,
Graben mit zu lieferndem Füllsand befüllen.

Nach Abschluss der Arbeiten soll die Folie ca. 5 cm
Überstand über Planum Gelände haben.
Um die Oberkante der Folie wird der Beton für die
Gründung der Betonmauern in einem späteren Arbeitsschritt gefüllt.

Die einzelnen Folienlängen sind dauerhaft gegen
Durchwurzelung zu verschweißen oder mit einer
geeigneten Klemmschiene zu verbinden. Die hierfür
erforderlichen Leistungen sind in den Einheitspreis
einzurechnen.
Menge: 70,000 m

**01.08.31 Drainagerohrgraben ca. 30 cm breit und im Mittel 40 cm tief**
Drainagerohrgraben für Entwässerung Oberflächenwasser / Hangwasser in der erforderlichen Breite für
Drainrohre DN 100 (ca. 30 cm) im Mittel 40 cm tief
ausheben, den Aushub im Baugelände zur Abfuhr auf
Mieten lagern.
Den Graben nach Verlegen der Rohre allseitig mit zu
lieferndem Drainkies 0/32 mm bis 5 cm über
Geländeoberkante verfüllen.
Menge: 45,000 m

**01.08.32 FF-Drainrohr NW 100 mm**
FF-Drainrohr NW 100 mm liefern, in offene Gräben der
Vorposition verlegen und an vorhandene Abzweige der
Entwässerungsleitung oder an vorhandene
Schlammfänge anschließen.
Menge: 45,000 m

**01.08.33 Sickerschlag 1,00 x 1,00 m und 0,80 m tief**
Sickerschlag im Bereich Durchmuldung Hangfuss
herstellen,
1,00 x 1,00 m und 0,80 m tief.
Bodenmaterial ausbauen, laden und seitlich auf Mieten
lagern.
Abfuhr über Bodenentsorgungspositionen.
Verfüllung des Sickerschlages mit filterstabilem Kies,
Kiessand 0/32 mm mit Sieblinie,
Feinsandanteil d = < 0,2 mm < 10 M%,
Kieskornanteil  d = > 2,0 mm > 50 M%.
Anschluss des Kieskörpers an den Saugerstrang der
Spielfeldentwässerung.
Menge: 1,000 St

**01.08.34 Bestandsdokumente**
Bestandsdokumente bestehend
aus:

1. Digitaler, maßstäblicher
Bestandsplan aller Verkabelungen und
Entwässerungsleitungen auf
 Grundlage der örtlichen
Aufmaße anfertigen.
 Der Ausführungsplan wird als
Plangrundlage von
 der Bauleitung in digitaler Form
bereitgestellt.
 Inhalt u. a.:
 - Lage und Höhe der erstellten
Schachtbauwerke,
 - Leitungsplan Entwässerung
einschl. Rohrquerschnitte, Materialien und
Verlegetiefen,
 - Leitungsplan Elektroleitung
und Erdungen einschl.
  Kabelquerschnitt und
Verlegetiefe.
 Zwei Papierabzüge im
Maßstab 1:200 sowie Datensatz auf CD-Rom im dxf- und
pdf-Format.

2. Zusammenstellung aller
eingesetzten Bauteile, wie
 Spiel- und Sportgeräte,
Ausstattungselemente etc.,
 unter Angabe:
 - des Herstellers,
 - des Typs/Bauart (z.B.
Produktdatenblatt),
 - der Bezugsquelle,
 - der Bedienungs- und
Wartungsanweisung.
 Abgabe in digitaler Form als
pdf-Datei.

Abgabezeitpunkt: ist mit der
Beantragung der Abnahme
einzureichen.
Menge: 1,000 psch

#### Bereich 01.09 Stromversorgung und Erdung im Gelände

**01.09.1 Aushub für Aufgrabungsarbeiten mit Kleingerät und in Teilen in Handarbeit**
Aushub für Aufgrabungsarbeiten im Bereich
Außenfassade Schule zur Aufnahme des
Zuleitungskabels Stromversorgung, Bodenklasse 3 - 5
gemäß DIN 18300,
mit Kleingerät und in Teilen in Handarbeit.
Menge: 1,500 m³

**01.09.2 Leitungsgräben für Stromleitungen 60 cm tief und 30 - 40 cm breit**
Gräben für die Strom- und Erdungsbänder in Bereichen,
in denen keine Entwässerungsleitung verlegt wird,
herstellen.
Grabentiefe: 60 cm.
Grabenbreite: 30 - 40 cm.
Der Grabenaushub ist seitlich zur Wiederverfüllung zu
lagern.
Überschüssiges Bodenmaterial ist aufzunehmen und im
Baugelände auf Mieten zur Abfuhr zwischenzulagern.
Die Grabensohle ist mit 10 cm Sand abzudecken,
abzustampfen, sauber nach Tafelschnitt anzulegen und
mit Sohlenhobel zu glätten.
Gräben nach erfolgter Verlegung der Kabel und
Kabelwarnbänder mit Sand in ca. 10 cm Stärke
überdecken und mit seitlich lagerndem, vorhandenem
Bodenmaterial bis OK Erdplanum verfüllen und standfest
verdichten.
Abnahme der offenen Gräben durch die Bauleitung.
Einschließlich sämtlicher Nebenleistungen.
Menge: 60,000 m

**01.09.3 Flexibles Kunststoffrohr DN 100 mit Zugdraht**
Flexibles Kunststoffrohr DN 100 mit Zugdraht
liefern und als Leerrohr für Stromversorgung in
Kabelgraben der Vorposition nach örtlicher Angabe
verlegen.
Menge: 60,000 m

**01.09.4 Kabel NYY-J Gr. 5 x 6 qmm**
Kabel NYY-J Gr. 5 x 6 qmm,
z. B. für Zuleitung Materialcontainer,
liefern und in vorhandene Gräben verlegen.
Menge: 60,000 m

**01.09.5 Kabelwarnband**
Kabelwarnband liefern und ca. 30 cm über den Erdkabeln
verlegen.
Einschließlich sämtlicher Nebenleistungen.
Menge: 60,000 m

*Hinweis*

**01.09.6 Erdungsleitung DIN 48801 in Gräben aus nichtrostendem Stahl**
Erdungsleitung DIN 48801 in Gräben,
aus nichtrostendem Stahl,
Werkstoffnummer 1.4571 (V4A) Fl 30 x 3,5 mm, liefern
und in vorhandene Leitungsgräben verlegen einschl.
Verbinder.
Verlegung nur in Teillängen möglich,
Mehrkosten sind in den Einheitspreis einzurechnen.
Menge: 110,000 m

**01.09.7 T-Verbinder, schwere Ausführung (V4A), für Bandeisen 30 x 3,5 mm**
T-Verbinder, schwere Ausführung (V4A), für Bandeisen
30 x 3,5 mm liefern und an Bandeisen montieren.
Menge: 2,000 St

**01.09.8 Lösbaren Erdanschluss an Lagercontainer und Pausenunterstand**
Lösbaren Erdanschluss an Lagercontainer aus Stahl
einschl. sämtlicher Verbinder und Anschlussstücke
betriebsfertig herstellen.
Menge: 1,000 St

**01.09.9 Verbindungen zwischen Bandeisen, Ballfangzäunen und Barrieren mittels NYY-J Leitung 1 x 16 qmm**
Verbindungen zwischen Bandeisen, Ballfangzäunen und
Barrieren mittels NYY-J Leitung 1 x 16 qmm,
Einzellängen ca. 3,00 m,
einschl. sämtlicher Anschlussstücke betriebsfertig
herstellen.
Menge: 10,000 St

#### Bereich 01.11 Einbauten in Außenanlagen

**01.11.1 Verkehrszeichen**
Verkehrszeichen nach Angabe
des Auftraggebers,
nach STVO und der
RAL-Gütegemeinschaft
Verkehrszeichen und
Verkehrseinrichtung e.V. ,
Seitenlänge 600 mm,
Schild aus Leichtmetall DIN 1725
Teil 1 und DIN 1745 Teil 1,
Mindestblechdicke 2 mm, lackiert,
nach Hinweis für die Anbringung
von Verkehrszeichen und
Verkehrseinrichtungen (HAV) mit je 2
Rohrschellen aus verzinktem Stahl, Verschraubungen aus
nichtrostendem Stahl, anbringen
an Rohrpfosten aus verzinktem
Stahl, Durchmesser mind. 60 mm,
Wanddicke 2,9 mm.
Pfostenlänge 2,5 m, mit Erdanker,
Mindestlänge
und Abstand vom unteren
Pfostenende 30 cm,
aufstellen in unbefestigten
Flächen, Bodenklasse
3 - 4, einschl. der Erdarbeiten.
Überschüssigen
Aushub beseitigen.
Fundament aus Ortbeton C 20/25.
B/L/H = 30 cm x 30 cm x 60 cm
Schildermotive wie :
Rettungszufahrt
u. ä.
Menge: 1,000 St

**01.11.2 Abfallbehälter mit Abdeckung 40 l**
Abfallbehälter mit Abdeckung 40 l,
mit Dornschloss-Verriegelung aus rostfreiem Edelstahl,
zum Einbetonieren, feuerverzinkt,
DIN ISO EN 1461,
farblich beschichteter Behälter und Ständer:
RAL 7016 anthrazit,
einschließlich erforderlicher Erd- und Fundamentarbeiten, Punktfundament C 12/15,
Abmessungen: 30 x 30 x 60 cm.
Aufstellen gemäß Herstellerangaben.

Artikel-Nr.: 407711

Lieferfirma wie: Hahne & Lückel GmbH
 An der Silberkuhle 13, 58239 Schwerte
 Tel. 0 23 04 / 94 28 40
oder gleichwertig

Angebotenes Produkt:

. . . . . . . . . . . . . . . . . . . . . . . . . . . .
(vom Bieter einzutragen)
'..........'
Menge: 5,000 St

**01.11.3 Fundamentaushub für Punktfundamene Lagercontainer**
Fundamentaushub für Punktfundamente Lagercontainer
gemäß Aufbauplan des Herstellers,
Fundamentgröße: ca. 0,30 x 0,30 x 0,80 m,
Anzahl: 6 Stück,
einschl. genauer Einmessung herstellen,
Boden laden und im Gelände zur Abfuhr auf Mieten
lagern.
Transportweg bis 50 m.
Menge: 1,000 m³

**01.11.4 Fundamentbeton C 25/30, XC2**
Beton C 25/30 für bewehrte Fundamente, frostfrei,
Expositionsklasse: XC2,
Festigkeitsklasse: C 25/30,
liefern und in vorbeschriebene Punktfundamente
einbauen.
Abrechnung nach Original-Lieferscheinen.
Menge: 1,000 m³

**01.11.5 Lagercontainer für Sportgerätschaften**
Lagercontainer für Sportgerätschaften liefern und
aufstellen.

Dimension: Länge 6.058 mm
 Breite 3.000 mm
 Höhe 2.591 mm
 (Außenmaße)

Konstruktion: Ganzstahl-Container,
 geschlossene Schweißkonstruktion,
 Profilstahl 3 mm,
 8 Stück geschweißt Ecken, Stärke
 8 mm,
 2 Staplertaschen - bedeckt

Dach, Wände,
Tür: 1,2 - 1,5 mm Stahlblech

Boden: HBSp-beschichtete Schichtholzplatten
 18 mm, wasserbeständig,
 raue Oberflache

Containertor: 1 Stck Stahltür 1.000 x 2.000 mm,
 mit Gummidichtung,
 Drückergarnitur, Zylinderschloss und
 3 Stück Schlüsseln

Fenster: 1 Stck Kunststoff 410 x 900 mm,
 fest verglast, Rahmenfarbe weiß,
 feststehend

Elektroinstallation: 1 x Kleinverteiler mit Sicherungsautomat und FI-Schutzschalter,
 1 x Elektro-Eingang CEE 400V,
 1 x Elektro-Ausgang CEE 400V,
 2 x 230V Schuko Steckdose mit Deckel,
 1 x Feuchtraum-Lichtschalter,
 2 x Feuchtraum Langfeldleuchte,
 2 x 18W LED mit Wannenabdeckung

Regalsystem: Regalsystem auf der Stirnseite und
 einer Langseite,
 mit 3 Böden 21 mm Schichtholzplatten, 500 mm tief

Lackierung: außen:
 synthetische Farbe (Zinkphosphat mit
 Alkydharz Basis), Grundierung 60 µm,
 Decklackierung: 60 µm,
 Vorbehandlung:
 Entfettung gemäß ST3 Standard,
 Farbton: RAL 2000 gelborange

 innen:
 Grundierung 100 µm - EPOXY,
 Decklackierung: 80 µm -
 POLYURETANE,
 Vorbehandlung:
 Entfettung gemäß ST3 Standard,
 Farbton: RAL 7035 lichtgrau

Einschl. Transport auf die Baustelle und Aufstellung
mit einem Kran auf 6 Punktfundamente - Ausführung der
Punktfundamente über Vorposition

Lieferfirma wie: Container Rent Petri GmbH
 Zur Greisenhardt 8
 57562 Herdorf
 Tel. 0 27 44 / 93 20 00
 info@containerrent.de
 oder gleichwertig

Angebotenes Produkt:

. . . . . . . . . . . . . . . . . . . . . . . . . . . .
(vom Bieter einzutragen)
'.........'
Menge: 1,000 St

#### Bereich 01.12 Rasenansaat und Rasenpflege

**01.12.1 Gebrauchsrasenflächen ansäen**
Spätere Gebrauchsrasenflächen
hauptsächlich Ränder entlang der Wegeflächen in Breiten
von 1,00 - 1,50 m,
feinplanieren, abharken und walzen.
Fläche mit 25 g/m² ansäen.
Mischung RSM 2.1.
Der Samen ist einzuharken oder einzuigeln und gut
abzuwalzen. Einschl. 1. + 2. Schnitt.
Menge: 240,000 m²

**01.12.2 Rasenflächen 6 x schneiden**
Rasenflächen nach Aufforderung
durch die Bauleitung
während einer Vegetationsperiode
bis zum abnahmefähigen Zustand, 75 % projektive
Bodendeckung,
sorgfältig pflegen.
Der Rasen darf nie höher als 10
cm werden (Größthöhe vor dem Schnitt). Das
anfallende Gras ist
sofort sauber abzuharken und
abzufahren.
Sonst wie DIN 18917.
Der Einheitspreis ist für 6
Schnitte anzugeben.
Menge: 240,000 m²

**01.12.3 Rasenflächen nach dem 1. Schnitt düngen**
Volldünger (12+12+17)
12 % N Gesamtstickstoff
12 % P2O5 Phosphat
17 % K2O Kaliumoxid
  2 % MgO
Gesamtmagnesiumoxid
  6 % S Schwefel
liefern und Rasenflächen nach
dem 1. Schnitt
mit 40 g/m² gleichmäßig
abstreuen.
Die Arbeit hat bei trübem Wetter
zu erfolgen.
Menge: 240,000 m²

**01.12.4 Leistung wie Vorposition, jedoch 2. Düngegang**
Leistung wie Vorposition, jedoch
2. Düngegang.
Menge: 240,000 m²

#### Bereich 01.13 Pflanzenlieferung, Pflanzarbeiten und Pflegearbeiten

**01.13.1 Spätere Pflanzflächen durcharbeiten**
Spätere Pflanzflächen im Bereich von intensiven
Pflanzflächen  Bauminsel unter Schonung des vorh.
Wurzelwerkes 15 - 30 cm tief von Hand durcharbeiten.
Die Flächen den angegebenen Höhen entsprechend im
Feinplanum herrichten, dabei anfallende Steine >/= 5 cm
und Wurzelunkräuter sorgfältig auslesen und abfahren.
Sonst wie DIN 18 320/3.33.
Menge: 100,000 m²

**01.13.2 Pflanzsubstrat**
Pflanzsubstrat für Staudenpflanzung fertiggemischtes,
mineralisch-organisches Pflanzsubstrat mit
Bestandteilen Lössboden, Lava, Bims und Sand, liefern
und im Bereich Baumbeet in 15 - 20 cm Stärke
fachgerecht einbauen.
Abrechnung nach Original-Lieferscheinen im
Ist/Soll-Abgleich mit Einbaufläche.
Menge: 20,000 m³

**01.13.3 Volldünger (12+12+17)**
Volldünger (12+12+17)

12 % N Gesamtstickstoff
12 % P2O5 Phosphat
17 % K2O Kaliumoxid
  2 % MgO Gesamtmagnesiumoxid
  6 % S Schwefel

liefern und gleichmäßig nach Angabe bei der Pflanzung
verwenden.
Menge: 25,000 kg

**01.13.4 Organisch-mineralischer NPK-Dünger (4+2+5)**
Organisch-mineralischer NPK-Dünger (4+2+5)
mit Mg und S, mit Spurenelementen (chloridarm) auf
Braunalgenbasis zur Bodenverbesserung und Bodenaktivierung liefern und im Pflanzsubstrat einarbeiten.
Menge: 25,000 kg

*Hinweis*
Pflanzenlieferung

Sämtliche Pflanzen müssen den Gütebestimmungen
(Güteklasse I) des Bundes Deutscher Staudengärtner
entsprechen.
Sonst wie VOB und DIN 18 320/2.07-2.09.

Pflanzung

Die Pflanzarbeiten beinhalten folgende Leistungen:

- fahcgerechtes lagern der Pflanzen auf der Baustelle,

- Wurzel- und Zweigschnitt

-  2x maliges Tauchen der Topfballen Stauden im
  Wasserbad

- fachgerechtes Pflanzen einschl. 2-maliges
 Angießen und aller Nebenarbeiten,

- überflüssige Erde einplanieren bzw. laden und
 abfahren,

- Pflanzflächen nach der Pflanzung mit dem Vierzahn
 durchziehen.

**01.13.5 Carex foliosissima 'Silver Sceptre'**
Carex foliosissima Silver Sceptre
liefern und fachgerecht pflanzen.
9 Stck./m².
Menge: 450,000 St

**01.13.6 Epimedium x peralchichum 'Frohnleiten'**
Epimedium x peralchichum Frohnleiten
liefern und fachgerecht pflanzen.
12 Stck./m².
Menge: 600,000 St

**01.13.7 Rindenkompost 0 - 40 mm, fein, verrottet auf Pflanzflächen und vorh. Baumscheiben**
Rindenkompost, 0 - 40 mm, fein, verrottet, liefern und
in Pflanzflächen in 3 - 4 cm Stärke andecken.
Vor Bestellung und Einbau ist der Bauleitung eine
Materialprobe vorzulegen.
Frisches nicht verrottetes Material wird von der
Bauleitung zurückgewiesen und ist von der Lieferfirma
wieder abzutransportieren.
Menge: 3,000 m³

*Hinweis*
Pflege Vegetationsarbeiten für 1 Jahr

Der Auftraggeber ist sofort nach Ausführung
Pflegeganges per E-Mail zu informieren.
Nur bescheinigte Pflegegänge werden bei Rechnungsvorlage berücksichtigt.

**01.13.8 Pflanzflächenpflege - 8 Arbeitsgänge**
Lockern und Säubern der zusammenhängenden
Pflanzflächen mit bodendeckendem Bewuchs,
Stauden und Gräser,
Lockerungstiefe ca. 3 cm,
unerwünschten Aufwuchs ausstechen,
Entfernen des abgestorbenen Laubs,
Ausschneiden von trockenen und beschädigten
Staudenteilen und Gräser im Frühjahr, Pflanzenteilen
entsprechend den Besonderheiten der Pflanzenart,
Steine größer 5 cm Durchmesser und Unrat ablesen,
anfallende Stoffe laden und entsorgen,
Abfallschlüssel
20 02 01 - kompostierbare Gartenabfälle
20 02 02 - Erde und Steine,
Bearbeitungsabstände: ca. 4 - 5 Wochen bzw. nach
Witterungsverhältnissen,
Anzahl: 8 Arbeitsgänge.
Menge: 100,000 m²

**01.13.9 Wässern Pflanzflächen - 12 Arbeitsgänge**
Wässern der zusammenhängenden Pflanzflächen,
Wasser ist durch den Auftragnehmer zu liefern,
Mindestwassermenge je Arbeitsgang/m2:
30 Liter,
12 Arbeitsgänge.
Sollten Mehr- oder Minderleistungen erforderlich sein,
erfolgt eine proportionale Umrechnung des
Einheitspreises.
Menge: 100,000 m²

#### Bereich 01.14 Einfriedungsarbeiten

*Hinweis*
Anmerkungen

Zur Gesamtübersicht liegt der Ausschreibung ein Übersichtsplan mit den eingetragenen Zaunverläufen bei.
Nachforderungen zu den Positionen werden nicht
akzeptiert.

Für den Ballfangzaun, 4,00 m hoch, sind im Falle einer
Beauftragung die statischen Nachweise Zaunsystem und
Fundamente unter Berücksichtigung der DIN 1055-4 und
DIN 1055-5 vorzulegen.
Die Kosten hierfür sind in die Einheitspreise einzurechnen.

Dem Auftragnehmer werden von der Bauleitung vor
Ausführung detaillierte Ausführungspläne, mit
Darstellung der Ausbauhöhen und Gefällerichtungen
Sport- und Pflasterbeläge, übergeben.
Der Auftragnehmer muss auf der Basis der Unterlagen
die Zaunhöhen, insbesondere die Bodenabstände von
Matten und Toren, festlegen.
Die in den Leistungstexten angegebenen Bodenabstände
sind zwingend einzuhalten.
Die Einmessung der Zaunfluchten anhand der Planungsvorgaben ist ebenfalls Sache des Auftragnehmers.

Die Drahtmatten in Ballfangzäunen und Barrieren sind
grundsätzlich ohne überstehende Mattenenden zu liefern.
Dies gilt auch für Matten, die in der 2. Mattenlage
über den unteren bodennahen Feldern eingebaut werden.

Bei der Planung und dem Einbau von Toranlagen ist die
Gefällesituation unter den zu öffnenden Torflügeln
besonders zu berücksichtigen.

Die terminliche Abstimmung der Baustellenabwicklung
hat mit der Bauleitung zu erfolgen.

Alle zu verwendenden Stahlteile sind gemäß DIN 50976
St 37/2 feuerverzinkt herzustellen.

Die gesamten Einfriedungsarbeiten sind einschl. aller
Nebenarbeiten zu erstellen.

Zu diesen Nebenarbeiten gehören u. a.:

Aushub von Fundamenten im Bereich Erd- und
Schotterplanum Sportplatz sowie Schotterplanum
befestigte Flächen, Mehrkosten für die Herstellung der
Löcher in bis 25 cm starken Schotterschichten werden
nicht anerkannt;

Aushub von Fundamenten innerhalb von fertig gestellten
Vegetationsflächen wie Rasen- oder Pflanzflächen;

Aufnahme des vorhandenen Bodens oder Unterbaues
und nach Herstellung der Fundamente sauberes
Beiarbeiten der Tragschichten oder Herstellung des
Erdplanums in dem vorgefundenen Zustand.

Die verdrängten Erdmassen sind zu laden und auf Mieten
zur Abfuhr durch die Landschaftsbaufirma zu lagern.

Die Oberkanten der Fundamente Zaunanlagen werden
kegelförmig 15 cm unter Geländehöhe glatt gezogen; es
sei denn, in den einzelnen Positionen wird ein
besonderer Abschluss erwähnt.

Sämtliche einzubauenden Barriere- und Zaunelemente
sind vor Ausführung zu bemustern und vom Bauherrn
freigeben zu lassen.

Von den Toranlagen sind vom Auftragnehmer Ausführungszeichnungen zu fertigen und diese vor
Ausführung vom Auftraggeber oder dessen bevollmächtigtem Vertreter freigeben zu lassen.

Die Bauleitung behält sich das Recht vor, Produkte, die
nicht dem Standard der Ausschreibung entsprechen,
abzulehnen.

*Hinweis*
Ballfangzäune und Barrieren für
Spielfelder

**01.14.1 Ballfangzaun, 4,00 m hoch, an den Längsseiten der Spielfelder, Maschenweite: untere 2,00 m 50 x 200 mm, obere 2,00 m 150 x 200 mm**
Ballfangzaun aus punktgeschweißten Stahldrähten,
Zaunhöhe 4,00 m, an den Längsseiten der Spielfelder wie
folgt herstellen.

Pfosten
Profilrohr ST 37 gem. DIN 59410, mit aufgeschweißter
Kopfplatte,
Rechteckprofil,
Querschnitt nach statischem Nachweis, Alter max.
2 Jahre
Pfostenlänge: ca. 480 cm
Pfostenabstand: ca. 252 cm

Gittermatten
Matten ohne überstehende Enden,
Stahldrähte, an jeder Verbindungsstelle punktgeschweißt.
Waagerechte Drähte: Druchmesser 8 mm, doppelt
angeordnet,
dazwischen
senkrechte Drähte: Durchmesser 6 mm, einfach angeordnet.
Maschenweite in den unteren 2,00 m: 50 x 200 mm.
Maschenweite in den oberen 2,00 m: 50 x 200 mm.
Mattenbreite: 250 cm.
Mattenhöhe: 200 cm und 100 cm.

Korrosionsschutz
Alle Metallteile im Vollbad feuerverzinkt nach DIN EN
ISO 1461 und zweifach pulverbeschichtet (Pulvergrundierung + Pulverdecklackierung)
Farbe: RAL 7016 anthrazit oder 6005 moosgrün.

Montage
Die Montage der Matten erfolgt körperschallisoliert.
Zwischen Pfosten und Matte sind licht- und
witterungsbeständige Kunststoffformteile einzubauen, sodass eine Bewegungs- und Geräuschübertragung von Matte zu Matte, bzw. von Matte zu
Pfosten nicht möglich ist. Klappernde Ballfangzäune
werden nicht abgenommen.
Die Matten sind an den Rändern durchgehend auf der
ganzen Mattenhöhe durch Klemmleisten mit den Pfosten
zu verbinden.
Die Befestigung erfolgt mit Edelstahlschrauben M8 mit
Inneninbus 5,5 mm in Blindeinnietmuttern im Abstand von
20 cm.
Das Herstellen von Matten-Passstücken ist im Einheitspreis mit enthalten. Beschädigungen der Verzinkung sind
durch Kaltverzinkung und Nachlackieren im passenden
Farbton zu beheben.
Maximaler Bodenabstand der Matten: 2 - 4 cm.

Die Pfosten sind im Oberflächengefälle 1 % zu
versetzen. Eine entsprechende fachliche Qualifikation
der Mitarbeiter wird vorausgesetzt.

Die Pfosten sind in ein Betonfundament nach statischem
Nachweis, höhen- und fluchtgerecht zu versetzen.

Einschl. sämtlicher Erd- und Fundamentierungsarbeiten
sowie sämtlicher Nebenleistungen.
Der Aushub ist in Absprache mit der Bauleitung durch
den Auftragnehmer auf Mieten zum örtlichen Einbau
zwischenzulagern.
Menge: 31,000 m

**01.14.2 Ballfangzaun, 4,00 m hoch, an den Kopfseiten der Spielfelder Maschenweite insgesamt 50 x 200 mm**
Leistung wie vor, jedoch an den Kopfseiten der
Spielfelder mit ca. 0,5% Gefälle.
Menge: 11,000 m

**01.14.3 Zulage zur Vorposition: Matte unten von 0,00 - 2,00 m in Maschenweite 25 x 200 mm**
Zulage zur Vorposition: Matte unten von 0,00 - 2,00 m,
direkt rechts und links an die Bolzplatztore
anschließend,
in Maschenweite: 25 x 200 mm,
Mattenbreite: 250 cm,
Mattenhöhe: 200 cm.
Menge: 4,000 St

**01.14.4 Endpfosten für den Zaun 4,00 m hoch**
Endpfosten für den Zaun 4,00 m hoch liefern und
montieren.
Menge: 6,000 St

**01.14.5 Eckpfosten für den Zaun 4,00 m hoch**
Eckpfosten für den Zaun 4,00 m hoch liefern und
montieren.
Menge: 1,000 St

**01.14.6 Mattenelement Sonderkonstruktion 3,20 x 1,95 m**
Sonderkonstruktion im 4,00 m hohen Ballfangzaun aus
Gittermatten, Maschenweite 50 x 200 mm, in
Sonderlänge und Sonderbreite, herstellen und mit einem
umlaufendem Stahlrahmen verschweißen.
Konstruktion Stahlrahmen aus Rechteckrohr,
Dimensionierung nach statischen Vorgaben des
Herstellers.

Gesamtmaß außen einschl. Stahlrahmen 3,20 x 1,95 m.
Korrosionsschutz und Farbbeschichtung, wie
Ballfangzaun 4,00 m hoch.
Ausführung nach beigefügter Zeichnung.

Befestigung nach statischem Erfordernis des Herstellers
mit Edelstahlschrauben und Hutmuttern an den 4,00 m
Ballfangpfosten.
Die Distanz zwischen Ballfangpfosten und Rahmen ist mit
einem angeschweißten Stahlprofil mit
zwischengelagerten Gummipuffern zu sichern.
Die Schrauben sind gegen unbefugtes Lösen oder gegen
Lösen durch starke Beanspruchung mit einem
Spezialkleber zu sichern.
Menge: 2,000 St

**01.14.7 Spielfeldbarrieren**
Spielfeldbarrieren nach Herstellerangaben in gerader
Flucht einbauen.

Barrierenhöhe: 119 cm

Pfostenabstand: ca. 252 cm

Pfostenlänge: ca. 170 cm
 nach statischen Erfordernissen

Länge der Oberholme: ca. 250 cm

Der Pfostenabstand ist auf die Ausrüstung der Barriere
mit Gittermatten auszurichten.

Material
Pfosten und Oberholm aus Stahlrundrohren gem.
DIN 2458
Rohrquerschnitt: 60 x 2,5 mm
Verbindungsstücke aus gratfreiem hochfestem
Zink-Druckguss

Montage
Die Pfosten sind fluchtgerecht in ein Fundament aus
Beton C 20/25 in den Abmessungen 40 x 40 x 60 cm zu
versetzen.
Der Oberholm ist mit den Pfosten durch T-Stücke so zu
verbinden, dass eine Demontage und das Verdrehen der
Oberholme unmöglich wird.
Für Anfangs-, Eck- und Endpunkte sind Spezial-Winkel-
stücke zu verwenden.
Befestigung der T-Stücke mit je 6 Stück und
der Winkelstücke mit je 4 Stück Alu-Nieten 5 mm,
Bohrungen 4,6 mm.

Korrosionsschutz
Alle Metallteile im Vollbad feuerverzinkt nach DIN EN
ISO 1461 und zweifach pulverbeschichtet
(Pulvergrundierung + Pulverdecklackierung)
Farbe: RAL 7016 anthrazit oder 6005 moosgrün.

Einschließlich sämtlicher Erd- und Fundamentierungsarbeiten sowie sämtlicher Nebenleistungen.
Der Aushub ist in Absprache mit der Bauleitung durch
den Auftragnehmer auf Mieten zum Abtransport durch die
Landschaftsbaufirma zwischenzulagern.
Menge: 50,000 m

**01.14.8 Endpfosten für Spielfeldbarrieren der Vorposition**
Endpfosten für Spielfeldbarrieren der Vorposition
liefern und montieren.
Menge: 2,000 St

**01.14.9 Eckpfosten für Spielfeldbarrieren der Vorposition**
Eckpfosten für Spielfeldbarrieren der Vorposition
liefern und montieren.
Menge: 2,000 St

**01.14.10 Gittermattenfüllung für Spielfeldbarriere**
Gittermattenfüllung für Spielfeldbarriere.

Gittermatte
Stahldrähte, an jeder Verbindungsstelle
punktgeschweißt, ohne überstehende Gitterspitzen!
Waagerechte Drähte: 8 mm, doppelt angeordnet,
dazwischen
senkrechte Drähte: 6 mm, einfach angeordnet,
Maschenweite: 50 x 200 mm
Breite der Gittermatte: 250 cm
Höhe der Gittermatte: 100 cm

Montage
Die Montage der Gittermatten erfolgt körperschallisoliert an die Pfosten der Sportplatzbarriere.
Zwischen Pfosten und Matte sind licht- und witterungsbeständige Kunststoffformteile einzubauen, sodass eine
Bewegungs- und Geräuscheübertragung von Matte zu
Matte bzw. von Matte zu Pfosten nicht möglich ist.
Die Matten sind an den Rändern durchgehend auf der
ganzen Mattenhöhe durch Klemmleisten mit den Pfosten
zu verbinden. Die Befestigung erfolgt mit Edelstahlschrauben M 8 mit Inneninbus 5,5 mm in Blindeinnietmuttern im Abstand von max. 20 cm.
Das Herstellen von Matten-Passstücken ist im Einheitspreis mit enthalten. Beschädigungen der Verzinkungen
sind durch Kaltverzinkung und Nachlackieren im
passenden Farbton zu beheben.
Bodenabstand der Matten: 2 - 4 cm

Korrosionsschutz
Alle Metallteile im Vollbad feuerverzinkt nach DIN EN
ISO 1461 und zweifach pulverbeschichtet
(Pulvergrundierung + Pulverdecklackierung)
Farbe: RAL 7016 anthrazit oder 6005 moosgrün.
Menge: 50,000 m

*Hinweis*
Außeneinzäunung

**01.14.11 Drahtgitterzaun 200 cm hoch**
Drahtgitterzaun aus punktgeschweißten Stahldrähten,
Zaunhöhe 200 cm, herstellen.

Die Pfosten sind in einem Betonfundament C 20/25,
40 x 40 x 80 cm, zu versetzen.
Bodenaushub Bodenklasse 3 - 4, Laga Z 0.

Pfosten
Pfostenquerschnitt: 60/40/2 mm,
mit aufgeschweißter Kopfplatte aus Stahl

Pfostenlänge: ca. 263 cm,

Pfostenabstand: 252 cm Achsmaß

Gittermatte
Stahldrähte, an jeder Verbindungsstelle punktgeschweißt.
Waagerechte Drähte: Druchmesser 8 mm, doppelt
angeordnet,
dazwischen
senkrechte Drähte: Durchmesser 6 mm, einfach angeordnet.
Maschenweite: 50 x 200 mm.
Mattenbreite: 250 cm.
Mattenhöhe: 200 cm.

Korrosionsschutz
Alle Metallteile im Vollbad feuerverzinkt nach DIN EN
ISO 1461 und zweifach pulverbeschichtet
(Pulvergrundierung + Pulverdecklackierung)
Farbe: 6005 moosgrün wie Bestandszaun.

Montage Gittermatten
Zwischen Pfosten und Matte sind licht- und
witterungsbeständige Kunststoffformteile einzubauen.
Die Matten sind an den Rändern durchgehend auf der
ganzen Mattenhöhe durch Klemmleisten mit den Pfosten
zu verbinden.
Die Befestigung erfolgt mit Edelstahlschrauben M8 mit
Inneninbus 5,5 mm in Blindeinnietmuttern im Abstand von
20 cm.
Je Zaunpfosten sind 2 Spezialschrauben einzubauen, um
ein Abschrauben der Zaunfelder zu verhindern.
Das Herstellen von Matten-Passstücken ist im Einheitspreis mit enthalten. Beschädigungen der Verzinkung sind
durch Kaltverzinkung und Nachlackieren im passenden
Farbton zu beheben.

Der überschüssige Boden ist auf Mieten zur Abfuhr durch
die Sport- und Landschaftsbaufirma zu lagern.
Einschl. sämtlicher Erd- und Fundamentierungsarbeiten
sowie Nebenleistungen.
Menge: 70,000 m

**01.14.12 Endpfosten für den Zaun der Vorposition**
Endpfosten für den Zaun der Vorposition liefern und
montieren.
Menge: 3,000 St

**01.14.13 Eckpfosten für den Zaun der Vorposition**
Eckpfosten für den Zaun der Vorposition liefern und
montieren.
Menge: 6,000 St

**01.14.14 Drehflügeltür, 1-flügelig, als Zugangstür zum Schulgebäude**
Drehflügeltür 1-flügelig, als Zugangstür zum
Schulgebäude, handbetätigt,
in rechtwinkeliger Bauform, herstellen, liefern
und einbauen.
Türrahmenbreite: 1,50 m
Türrahmenhöhe: 2,03 m

Türrahmen
Rahmen aus Rechteckstahlprofil nach Torstatik

Türfüllung
mit Mattenfüllung, MW 50 x 200 mm

Türverschluss
Türbetätigung nur von innen und außen durch Drehknopf
aus Edelstahl,
Einsteck-Sicherheitsschloss mit 3 Schlüsseln, Falle und
Stulp aus Edelstahl mit Profilzylinder, 100 mm lang.

Türaufhängung
Die Aufhängungen müssen auch nach der Türmontage dreidimensional verstellbar sein.
Türaufhängungen aus Feinguss an Türpfosten
verstellbar befestigt.

2 Stück Türpfosten aus Quadratprofil nach Statik
und vom Hersteller vorgeschriebener Länge mit Montageflansch auf ganzer
Länge für den direkten Zaunanschluss.

Versetzung in Zaunflucht.

Eingeschlossen sind alle Erd-, Beton- und Nebenarbeiten
sowie die fertige Montage der Anlage.

Fundamentgröße: 50/50/80 cm, Beton C 20/25.

Korrosionsschutz:
Alle Stahlteile im Vollbad feuerverzinkt nach DIN EN
ISO 1461 und zweifach pulverbeschichtet (Pulvergrundierung und Pulverdecklackierung).
Farbe: moosgrün RAL 6005 oder anthrazit RAL 7016
Menge: 1,000 St

#### Bereich 01.15 Stundenlohnarbeiten

*Hinweis*
In den nachfolgend genannten Positionen Stundenlohnarbeiten sind sämtliche Aufwendungen für
Einsatz, Betriebs- und Gerätevorhaltekosten und die
Kosten für das Bedienungspersonal enthalten.
Abgerechnet wird nach den tatsächlich geleisteten
Arbeits- bzw. Einsatzstunden.

Stundenlohnarbeiten dürfen nur auf Anordnung des
Auftraggebers durchgeführt werden. Nachweise über
Stundenlohnarbeiten sind spätestens am darauffolgenden
Tage der Bauleitung in zweifacher Ausfertigung zur
Anerkennung vorzulegen.

Auf den Stundenlohnzettel hat der Auftragnehmer die
Leistungen der einzelnen Arbeiter getrennt nach Berufsgruppen gesondert aufzuführen. Stellt sich bei der
Rechnungsprüfung oder bei der späteren Nachprüfung
heraus, dass die im Stundenlohn abgerechnete Leistung
bereits zu anderen Vertragsleistungen gehört, so werden
die Stundenlohnarbeiten nicht vergütet, auch wenn die
Stundenlohnzettel schriftlich anerkannt worden sind.

**01.15.1 Vorarbeiter**
Vorarbeiter für Sonderarbeiten
nach Angabe der
Bauleitung.
Menge: 5,000 h

**01.15.2 Facharbeiter**
Facharbeiter für Sonderarbeiten
wie vor.
Menge: 20,000 h

**01.15.3 Hilfsarbeiter**
Hilfsarbeiter für Sonderarbeiten
wie vor.
Menge: 20,000 h

**01.15.4 Hydraulikbagger mit Kettenfahrwerk, Löffelkorbinhalt 0,5 bis 1,0 m³**
Hydraulikbagger mit Kettenfahrwerk,
Löffelkorbinhalt 0,5 bis 1,0 m³.
Menge: 5,000 h

**01.15.5 Radlader**
Radlader 55 bis 88 KW.
Menge: 5,000 h

**01.15.6 LKW 8 - 12 to**
LKW 8 - 12 to.
Menge: 5,000 h

**01.15.7 LKW 15 - 20 to**
LKW 15 - 20 to.
Menge: 2,000 h

**01.15.8 Walzenzug**
Walzenzug.
Menge: 10,000 h

**01.15.9 Flächenrüttler**
Flächenrüttler, Fliehkraft 10 bis 16
kn.
Menge: 5,000 h

**01.15.10 Stemmhammer**
Stemmhammer.
Menge: 8,000 h

**01.15.11 Pumpe, 2 KW Leistung**
Pumpe, 2 KW Leistung.
Menge: 8,000 h

**01.15.12 Minibagger**
Minibagger mit verschiedenen
Anbaugeräten.
Menge: 16,000 h

USt %: 19,00
